# Projekt
Leistungsbeschreibung (GAEB DA XML 3.2, DA81)
Erstellt mit: myview DataGenerator GAEB, myview-GAEB-DA-XML-Export, 27.02.2024

## LV
Datum: 27.02.2024

### 01 Product program

#### 01.01 Loudspeaker

##### 01.01.01 Wall

**01.01.01.001 BS-678BT**
Urządzenie będzie naściennym zestawem głośnikowym zbudoanym w oparciu o pojedynczy przetwornik dwustożkowy, o średnicy 16cm. Linia głośnikowa wprowadzana będzie do zestawu natynkowo lub podtynkowo na terminal wciskany.  Zestaw wyposażony będzie w transformator udostępniający odczepy: 0.8W, 1.5W, 3W, 6W (100V) oraz 0.4W, 0.8W, 1.5W, 3W (70V). Urządzenie będzie się cechować efektywnością nie mniejszą niż 94 dB SPL (1W/1m) oraz pasmem przenoszenia w zakresie od 150Hz do 20kHz (-20dB). Obudowa urządzenia wykonana będzie z płyty wiórowej pokrytej wartswą PVC i tworzywem HIPS. Maskownica zestawu wykonana będzie z malowanej powierzchniowo siatki stalowej.
Menge: 1,000
