# Projekt
Specification (GAEB DA XML 3.2, DA81)
Written by: myview DataGenerator GAEB, myview-GAEB-DA-XML-Export, 27.02.2024

## LV
Date: 27.02.2024

### 01 Product program

#### 01.01 Loudspeaker

##### 01.01.01 Projector

**01.01.01.001 CS-154 EU**
El altavoz deberá ser un altavoz de bocina resistente a la intemperie de amplio rango adecuado para la distribución de paginación, música ambiente y señalización de tonos. El componente del altavoz será un altavoz cónico de 12 cm (4,72"), tratado para resistir a la intemperie. La entrada nominal debe ser de 15 W. El altavoz debe incluir un transformador con tomas múltiples (5W, 10W, 15W a 100V y 2,5W, 5W, 7,5W, 15W a 70V). La sensibilidad a una distancia de 1 m con un nivel de entrada de 1 W aplicado será de 97 dB. El altavoz deberá tener una respuesta de frecuencia de 150 - 15 kHz. La dispersión horizontal y vertical a -6 dB por debajo de la referencia en el eje a 2 kHz será de 110° (H) x 85° (V).

El altavoz debe tener un grado de protección contra salpicaduras de IP65 según la norma IEC 529. El altavoz deberá tener una temperatura de funcionamiento de -20° C a +55° C (-4° F a 131° F). La caja del altavoz debe estar construida de resina ABS y recubierta con pintura de resina de poliuretano para resistir la exposición prolongada a la luz ultravioleta. La rejilla debe estar construida con una red protectora de aluminio para prevenir daños, pintura gris. Todos los elementos de montaje, incluidos los tornillos y pernos, serán de acero inoxidable, lo que protege al altavoz de la corrosión. La bocina de paginación resistente a la intemperie de amplio rango debe incluir un cable de altavoz integral, un cable de cabina de 2 núcleos con un diámetro de 6 mm (0,24") de diámetro.

Las dimensiones deben ser de 366(A) x 230(A) x 272(P) mm (14,40" x 9,06" x 10,71"). El peso debe ser de 2,8 kg (6,17 lb.).

El altavoz de bocina resistente a la intemperie de amplio rango será el modelo TOA CS-154.
Quantity: 1,000
