# Projekt
Specification (GAEB DA XML 3.2, DA81)
Written by: myview DataGenerator GAEB, myview-GAEB-DA-XML-Export, 27.02.2024

## LV
Date: 27.02.2024

### 01 Product program

#### 01.01 Mixer

##### 01.01.01 Modules

**01.01.01.001 D-001T**
Módulo de entrada de 2 canales para dos fuentes simétricas de Mic/Line. Rango de sensibilidad ajustable desde el nivel del micrófono hasta el nivel de línea. Se puede activar la alimentación fantasma para los micrófonos. Alta fidelidad a través de un convertidor A/D de 24 bits y una distorsión extremadamente baja.  Procesamiento de señal digital (DSP) integrado con control de tono de agudos y graves, filtros de paso de agudos y graves y 10 ecualizadores paramétricos. Compresor con 5 ajustes predefinidos para facilitar su uso. La sonoridad puede activarse opcionalmente. Conexión a través de dos conectores enchufables de 3 polos en dotación.
Quantity: 1,000
