# Projekt
Leistungsbeschreibung (GAEB DA XML 3.2, DA81)
Erstellt mit: myview DataGenerator GAEB, myview-GAEB-DA-XML-Export, 27.02.2024

## LV
Datum: 27.02.2024

### 01 Product program

#### 01.01 Mixer

##### 01.01.01 Modules

**01.01.01.001 D-2000CB**
Digitales CobraNet Interface Modul mit redundanten Netzwerkanschlüssen (Primary und Secondary). Stereoausgängen im AES/ EBU Format über 2 RJ-45 Buchsen.
  Abtastrate:  48 kHz
Ausgänge:  16 Kanäle 20bit/24bit
Eingänge:  16 Kanäle 20bit/24bit  Fabrikat: TOA
Typ: D-2000CB
Menge: 1,000
