# Projekt
Leistungsbeschreibung (GAEB DA XML 3.2, DA81)
Erstellt mit: myview DataGenerator GAEB, myview-GAEB-DA-XML-Export, 27.02.2024

## LV
Datum: 27.02.2024

### 01 Product program

#### 01.01 Amplifier

##### 01.01.01 Power Amplifier

**01.01.01.001 DA-500FH CE301**
4-kanaliger digitaler 100-Volt-Leistungsverstärker (Class-D) mit 4x 500 Watt Dauerausgangsleistung bei einem Wirkungsgrad von 85%. Kompaktes 19-Zoll Gehäuse mit nur zwei Höheneinheiten erzielt durch die hohe Packungsdichte der Verstärker, geringes Gewicht und sehr geringe Wärmeentwicklung. Leicht zugängliche und zu reinigende Staubfilter frontseitig. Jeder Verstärkerkanal mit eigenem Netzteil, dadurch kein Ausfall aller Kanäle bei Netzteildefekt. Aufwendige Schutzschaltung zum Schutz vor Kurzschluss, Überlast, Überhitzung und Gleichspannung am Ausgang. Installationsfreundliche, symmetrische Eingänge mit steckbarer Schraubklemmleiste und XLR-Buchse für jeden Kanal. Wählbare Eingangsempfindlichkeit. Lautstärkesteller, Anzeige von Eingangs- und Ausgangssignal, Übersteuerung (Peak) und Ansprechen der Schutzschaltung für jeden Kanal. Steuerein- und -ausgänge über RJ45-Buchse für jeden Kanal zur Ferneinschaltung und zur Ausgabe der Statusinformationen Betrieb (Netz ein) und aktivierte Schutzschaltung.
  Technische Daten:
Versorgungsspannung: 220 - 240 V~
Übertragungsbereich: 50 Hz - 20 kHz (±2 dB)
Nennleistung: 4x 500 Watt (100 Volt)
 Eingangsempfindlichkeit: +4 dBu / -10 dBu
Signal/Rauschabstand: > 100 dB
Kanaltrennung (1 / 20 kHz): > 90 dB / >75 dB
Klirrfaktor:  0,1%
Abmessungen (B x H x T): 482 x 88 x 400 mm (19“, 2HE)
Gewicht:  9 kg  Fabrikat: TOA
Typ: DA-500FH
Menge: 1,000
