# Projekt
Specification (GAEB DA XML 3.2, DA81)
Written by: myview DataGenerator GAEB, myview-GAEB-DA-XML-Export, 27.02.2024

## LV
Date: 27.02.2024

### 01 Product program

#### 01.01 Amplifier

##### 01.01.01 Power Amplifier

**01.01.01.001 DA-500FH CE301**
De meerkanaals vermogensversterker moet gebruik maken van een digitale D-circuittopologie en moet configureerbaar zijn om een twee-, drie- of vierkanaals werking mogelijk te maken. Het vermogen in vierkanaalsmodus met alle aangedreven kanalen moet: 500 W bij 100 V (20 ohm). De totale harmonische vervorming (THD) moet minder dan 0,1% bij 1 kHz, 0,3% (100 tot 20000 Hz) bedragen. De frequentierespons moet 50 tot 20000 Hz (4 dB) bedragen. De overspraak bedraagt 70 dB (A-gewogen). De ingangsimpedantie moet 10k ohm bedragen voor elke ingang in een elektronisch gebalanceerde ingangskring. De schakelaars op het achterpaneel moeten het mogelijk maken om voor elk paar kanalen (1-2 en 3-4) een overbruggingsbediening te kiezen, onafhankelijk van de status van de andere paar kanalen. Een schakelaar voor de achterkanaalsingangsmodus moet de keuze van ingang 1 naar alle toestanden mogelijk maken, waarbij het signaal van ingang 1 gelijktijdig naar alle andere kanalen wordt gevoerd. Elke ingang moet voorzien zijn van een 3-pins fenix-blok en XLR-connector. De uitgangsconnector van het achterpaneel moet een zware M4-schroefklemmenstrook zijn die geschikt is voor gebruik met schopnokken of blootliggende draden tot #12 AWG. De voorste paneeldempers moeten worden verzonken om onbedoelde niveauwijzigingen te voorkomen en kunnen worden verwijderd en vervangen door de meegeleverde veiligheidsafdekkingen zodra de niveaus correct zijn ingesteld. Het frontpaneel moet vier sets van vier LED-indicatoren hebben om de volgende omstandigheden aan te geven: signaalaanwezigheid aan de ingang (meer dan -20 dB), signaalaanwezigheid aan de uitgang (meer dan 1 W bij 20 ohm belasting), piekklemmen en activering van het beveiligingscircuit. Het frontpaneel moet ook voorzien zijn van vier verwijderbare luchtfilters die kunnen worden verwijderd om te worden gereinigd zonder de versterker uit het rek te verwijderen. De versterker moet worden gekoeld met de luchtinlaat aan de voorzijde en de uitlaat aan de achterzijde.Ingebouwde beveiligingscircuits moeten de spannings- en stroomniveaus bewaken om potentiële schade door overbelasting te minimaliseren en het uitgangssignaal via een relais voor elk kanaal uit te schakelen tijdens kortsluiting, DC-offset of wanneer de bedrijfstemperatuur bij de koelplaat van de vermogensversterker hoger is dan 100°C of wanneer de bedrijfstemperatuur bij de koelplaat van de stroomtoevoer meer dan 80°C bedraagt. Het relais moet ook de aansluiting van de versterker op de belasting gedurende ongeveer 2 seconden vertragen tijdens het inschakelen, om te voorkomen dat er bij het inschakelen geluidshinder optreedt. Het opgenomen vermogen moet 460 W (gebaseerd op EN-normen) en 2350 W (nominaal vermogen 8ohm x 4 kanalen) bedragen. Elk kanaal moet zijn uitgerust met regel-/bewakingsklemmen om de aan/uit-regeling van elk kanaal, de statusbewaking van de aan/uit-voeding en de bescherming voor elk kanaal en de werking van de ventilator mogelijk te maken. Het bedieningspaneel en de monitorweergave moeten een op maat gemaakt niet-TOA-stuk zijn. De besturing/bewaking moet via twee RJ-45-connectoren worden aangesloten. De versterker gebruikt twee standaard rackspaces of 88,4 mm en heeft een afmeting van 482 (B) x 88,4 (H) x 404,2 (D) mm. De afwerking van het voorpaneel is van zwart geanodiseerd aluminium en de afwerking van de behuizing is van plaatstaal. Het gewicht moet 9 kg bedragen.De versterker moet een TOA model DA-500FH zijn.
Quantity: 1,000
