# Projekt
Leistungsbeschreibung (GAEB DA XML 3.2, DA81)
Erstellt mit: myview DataGenerator GAEB, myview-GAEB-DA-XML-Export, 27.02.2024

## LV
Datum: 27.02.2024

### 01 Product program

#### 01.01 Wired Microphone

##### 01.01.01 Gooseneck / Lavalier

**01.01.01.001 DM-524B**
Schwanenhalsmikrofon mit Stativgewinde, Unempfindlich für Grundgeräusche und Rückkopplungen.
  Charakteristik : Niere
Übertragungsbereich :  100-10.000 Hz
Empfindlichkeit (re. 1 V/µbar): -76 dB, +/-3 dB
Quellimpedanz : 600 Ohm (sym.)  Fabrikat: TOA
Typ: DM-524 B
Menge: 1,000
