# Projekt
Leistungsbeschreibung (GAEB DA XML 3.2, DA81)
Erstellt mit: myview DataGenerator GAEB, myview-GAEB-DA-XML-Export, 27.02.2024

## LV
Datum: 27.02.2024

### 01 Product program

#### 01.01 Wired Microphone

##### 01.01.01 Boundary

**01.01.01.001 EM-700**
Das Grenzflächenmikrofon mit niedrigem Profil ist so zu installieren, dass es auf einer ebenen Fläche für Schallaufnahmeanwendungen platziert werden kann, und hat ein Elektret-Kondensatormikrofon-Element mit einer Nieren-Richtcharakteristik, die den Schall außerhalb der Achse abstößt, für eine fokussierte Aufnahme. Der Frequenzgang soll 35 Hz bis 20 kHz betragen. Die Nennimpedanz beträgt 120 Ohm, symmetrisch und die Nennempfindlichkeit -33 dB (1 kHz 0 dB=1 V/Pa). Ein Low-Cut-Filterschalter (100 Hz, -12 dB/Okt.) soll Umgebungsgeräusche minimieren. Das Mikrofon muss von jeder Phantomspeisung mit 9-52 Volt versorgt werden. Der Ausgangsanschluss muss XLR-3-12-Äquivalent sein, und die Kabellänge muss 7,5 m (24.61 ft.) betragen. Die Betriebstemperatur soll 0° C bis +40° C (32° F bis 104° F) betragen. Die Oberfläche des Gehäuses besteht aus Aluminium-Druckguss und die Oberfläche des gestanzten Netzes aus Stahlblech, beide mit schwarzer, mattierter Lackierung. Die Abmessungen betragen 83 (B) x 23 (H) x 83 (T) mm (ohne Kabel) und das Gewicht beträgt 290 g (0,64 lbs.). Das Mikrofon biete eine reine, natürliche Klangqualität und eignet sich ideal für die Installation auf einem Vortragspult oder Besprechungsraumtisch.
Menge: 1,000
