# Projekt
Specification (GAEB DA XML 3.2, DA81)
Written by: myview DataGenerator GAEB, myview-GAEB-DA-XML-Export, 27.02.2024

## LV
Date: 27.02.2024

### 01 Product program

#### 01.01 Loudspeaker

##### 01.01.01 Wall

**01.01.01.001 F-1000BTWPEB-Q**
Haut-parleur 2 voies compact et résistant aux intempéries dans un joli boîtier en polystyrène résistant aux chocs avec un panneau en maille d’acier. La construction extrêmement rigide du boîtier réalisée par le matériau du boîtier et sa forme minimise la résonance, permettant ainsi une reproduction claire. Tweeter avec pavillon octogonal pour une meilleure dispersion du son par rapport à un pavillon CD standard. Interrupteur rotatif arrière pour le réglage de la puissance. Incluant un support mural orientable et inclinable qui peut être fixé au fond et à l’arrière du haut-parleur.
Puissance nominale : 15 W
Taraudages 100V : 15/5/3/1 W
Prises 70V : 15 / 7,5 / 2,5 / 1,5 / 0,5 W
Gamme de fréquence : 85 - 20000 Hz (-10 dB)
SPL : 87 dB (1 W, 1 m)
Angle de dispersion (-6 dB) : 90° x 90°
Degré de protection : IPX4
Type (EN 54-24) : A
Dimensions (L x H x P) : 130 x 202 x 131 mm
Poids : 2 kg (avec support)
Couleur : noir
Marque : TOA
Type : F-1000BTWPEB-Q
Numéro du certificat : 1138/CPD/0282
Numéro de l’organisme notifié : 1138
Quantity: 1,000
