# Projekt
Specification (GAEB DA XML 3.2, DA81)
Written by: myview DataGenerator GAEB, myview-GAEB-DA-XML-Export, 27.02.2024

## LV
Date: 27.02.2024

### 01 Product program

#### 01.01 Loudspeaker

##### 01.01.01 Ceiling

**01.01.01.001 F-122C EU**
El altavoz de música/megafonía será tipo caja bass-reflex de rango completo de graves adecuado para montaje en el techo, incorporando un altavoz tipo cono de 4,72 ”(12 cm) y un difusor acústico de amplia dispersión. El conjunto de altavoces debe ser adecuado para su uso en espacios de tratamiento de aire. El altavoz debe estar diseñado para su uso con un procesador de señal de nivel de línea activo dedicado que proporcione una optimización electrónica de la forma de respuesta al tiempo que permita la optimización acústica de la dispersión y la eficiencia.

El altavoz debe ser compatible con los sistemas de altavoces de baja y alta impedancia e incluir un transformador de adaptación de 25 / 70.7 / 100 V incorporado. El deflector frontal debe tener configuraciones de selección de potencia ajustables con destornillador de: 30 W, 15 W, 5 W, 1.5 W y 0.5 W para funcionamiento a 70.7 V; 3.7 W, 1.9 W, 0.6 W, 0.2 W y 0.06 W para funcionamiento a 25 V; y 30 W, 10 W, 3 W y 1 W para funcionamiento a 100 V; además de ajustes adicionales para funcionamiento a 8 ohmios. Los circuitos de protección contra sobrecarga incorporados protegerán el altavoz contra una potencia de entrada excesiva.

El nivel de presión de sonido de salida a una distancia de 1 m con 1 W de potencia de entrada aplicada será de 90 dB SPL. La potencia nominal (Programa continuo) será de 120 W a 8 ohmios y 30 W cuando se use con un sistema de línea de 70.7 V. El altavoz tendrá un rango de respuesta de frecuencia de 70 Hz a 20k Hz y un patrón de cobertura nominalmente hemisférico. La directividad del altavoz debe ser menor que Q = 12 para todas las bandas ISO de 1/3 de octava hasta 16k Hz, y menor que Q = 6 para todas las bandas ISO de 1/3 de octava desde 3.15k a 10k Hz, cuando se mide a la mitad -espacio anecoico espacial con 1/3 de octava de ruido rosa limitado por banda.

El deflector del altavoz estará hecho de resina ABS resistente al fuego. El recinto trasero estará hecho de una sola pieza de placa de acero. La rejilla debe ser una placa de acero pintada de blanco con molduras de resina ABS resistente al fuego y debe poder volver a pintarse incluso en la propia instalación. Las instrucciones para volver a pintar la rejilla se incluirán en el paquete del altavoz. El altavoz debe estar equipado con un conector de bloqueo extraíble que tenga dos terminales de entrada atornillados y dos terminales puente de paso atornillados.

El altavoz no debe tener más de 9.1”(230 mm) en el exterior. El diámetro debe requerir un corte circular no mayor a 8 "(200 mm), y debe poder montarse en superficies de hasta 1.46" (37 mm) de espesor. La carcasa trasera no debe extenderse más de 7.9 ”(200 mm) sobre el plano de montaje. El altavoz no pesará más de 3,7 kg.

El altavoz de música/ megafonía será TOA modelo F-122C.
El soporte de anclaje deberá ser el modelo TOA HY- AH1.
 El barras puente para la instalación de falso techo deben ser el modelo TOA HY-TB1.
 El anillo de ajuste para cubrir agujeros de gran tamaño debe ser el modelo TOA HY-TR1.
La instalación en techos expuesto llevará una cúpula trasera pintada de negro modelo TOA HY-BC1.
Quantity: 1,000
