# Projekt
Leistungsbeschreibung (GAEB DA XML 3.2, DA81)
Erstellt mit: myview DataGenerator GAEB, myview-GAEB-DA-XML-Export, 27.02.2024

## LV
Datum: 27.02.2024

### 01 Product program

#### 01.01 Loudspeaker

##### 01.01.01 Subwoofer

**01.01.01.001 HB-1 EU**
Der Subwoofer soll ein abgestimmtes, portiertes Gehäuse mit akustischem Bandpassfilter sein. Das Gehäuse muss kompakt und für die Unterputzmontage in einem Raum von 360 x 480 mm (14,17 x 18,9) geeignet sein und eine maximale Tiefe von 103 mm (4,1) einschließlich der Leiterplattendicke einnehmen. Die Lautsprecherkomponente soll einen Durchmesser von 8 (20 cm) mit Ferritmagnet, Gummigehäuse und einer Nennimpedanz von 8 Ohm haben. Die Nennbelastbarkeit von 40 bis 200 Hz (-10 dB) soll 240 W Dauerbelastbarkeit und 80 W Rosa Rauschen sein. Der Frequenzgang soll 45 bis 200 Hz (-10 dB, 1/2 Raum) betragen. Der Ausgangsschalldruckpegel muss 91 dB SPL (Halbraum) in einem Abstand von einem Meter bei einer Eingangsleistung von 1 W betragen. Das Subwoofer-Gehäuse besteht aus Stahlblech mit schwarzer Lackierung. Der Gitterrahmen muss aus feuerfestem ABS-Harz mit weißer, lackierfähiger Oberfläche bestehen. Der Montagebügel muss aus hochbelastbarer Stahlkonstruktion sein. Der Eingangsanschluss ist eine abnehmbare Klemmleiste mit Schraubklemmen, die zwei Paar Lautsprecherkabel für Eingangs- und Durchschleifanschlüsse zulässt. Ein optionales Tiefpassfiltermodul soll für den Systemabgleich zur Verfügung stehen. Für den Anschluss des Subwoofers an ein verteiltes Lautsprechersystem ist ein optionaler Anpassungsübertrager erhältlich. Der Transformator wird im Subwoofer-Gehäuse mit wählbaren Wattagen von 60 W, 30 W, 15 W und 7,5 W bei 70,7 V und 60 W, 30 W und 15 W bei 100 V montiert. Die Abmessungen (B x H x T) betragen 430 x 544 x 135 mm (16.93 x 21.42 x 5.32) und das Gewicht 11 kg. (24.25 lbs)
Der Subwoofer ist TOA Modell HB-1.
Der passende Transformator ist TOA Modell MT-S0601.
Menge: 1,000
