# Projekt
Leistungsbeschreibung (GAEB DA XML 3.2, DA81)
Erstellt mit: myview DataGenerator GAEB, myview-GAEB-DA-XML-Export, 27.02.2024

## LV
Datum: 27.02.2024

### 01 Product program

#### 01.01 Loudspeaker

##### 01.01.01 Box

**01.01.01.001 HS-1500WT**
Głośnik powinien być głośnikiem dwukierunkowym z uszczelnioną obudową skrzyniową z polipropylenem i przednią, perforowaną kratką ochronną z płytą stalową obrabianą powierzchniowo. Głośnik powinien być kompatybilny z systemami głośników o niskiej i wysokiej impedancji oraz posiadać wbudowany transformator dopasowujący 100V. Panel tylny powinien być wyposażony w regulowane wkrętakami ustawienia zaworów: 60W, 30W, 15W i 8 ohm. Moc znamionowa wejściowa wynosi 60 W, ciągły różowy szum 100 W przy 8 omach, a program ciągły 300 W przy 8 omach. Głośnik posiada 38 cm głośnik niskotonowy oraz zespół 6 zbalansowanych kopułkowych głośników wysokotonowych o kącie promieniowania 90° x 40°. Reakcja częstotliwościowa wynosi 60-20k Hz, ze zwrotnicą przy częstotliwości 3k Hz. Czułość ocenia się na 98 dB (1 W, 1 m). System głośników powinien być zaprojektowany zarówno do zastosowań stacjonarnych, jak i w ruchu drogowym i powinien być łatwy do przenoszenia za pomocą uchwytu akcesoryjnego. Wbudowany w głośnik wysokotonowy układ zabezpieczający przed przeciążeniem powinien odciąć sygnał, gdy odbierany jest nadmierny sygnał wejściowy. Połączenia wejściowe powinny być wykonywane poprzez złącze mówione lub zacisk śrubowy.
Masa systemu głośników wynosi 14 kg i ma wymiary 451(szer.) x 560 (wys.) x 400 (gł.) mm. Zakres temperatury roboczej to -10°C – +50°C. Głośniki powinny być łatwo montowane w pozycji pionowej lub poziomej, z szeroką gamą opcjonalnych wsporników.
System głośników dwukierunkowych to model TOA HS-1500BT/HS-1500WT lub zatwierdzony odpowiednik.
Wspornik do montażu ściennego/sufitowego powinien należeć do modelu TOA HY-1500HB/HY-1500HW/HY-1500VB/HY-1500VW.
Wspornik sufitowy stosowany w połączeniu z HY-1500HB/HY-1500HW/HY-1500VB/HY-1500VW powinien być model TOA HY-C0801/HY-C0801W.
Uchwyt ścienny stosowany w połączeniu z HY-1500HB/HY-1500HW/HY-1500VB/HY-1500VW to model TOA HY-W0801/HY-W0801W.
Menge: 1,000
