# Projekt
Specification (GAEB DA XML 3.2, DA81)
Written by: myview DataGenerator GAEB, myview-GAEB-DA-XML-Export, 27.02.2024

## LV
Date: 27.02.2024

### 01 Product program

#### 01.01 Loudspeaker

##### 01.01.01 Box

**01.01.01.001 HS-150B**
El altavoz será el altavoz de dos vías con una caja sellada con polipropileno y una rejilla frontal perforada de protección con una placa de acero tratada en la superficie. El ruido rosa continuo será de 100 W a 8 ohmios y la potencia nominal del programa continuo será de 300 W a 8 ohmios. El altavoz contará con un woofer de 38 cm (15") y un conjunto de tweeters de cúpula balanceada con una dispersión de 90° x 40° . La respuesta en frecuencia deberá ser de 70 a 20k Hz, con cruce a 3k Hz. La sensibilidad debe ser de 98 dB (1 W, 1 m). El sistema de altavoces deberá estar diseñado tanto para usos de instalación fija como para uso en carretera y deberá poder transportarse fácilmente con un asa accesoria. Su circuito integrado de protección de sobrecarga para tweeter cortará una señal cuando se reciba una señal de entrada excesiva. Las conexiones de entrada se realizarán a través de un conector speakon o de un terminal de tornillo.
El sistema de altavoces pesará 12 kg y tendrá unas dimensiones de 451(A) x 560(A) x 400(P) mm. El intervalo de temperatura de funcionamiento estará comprendido entre -10°C y +50°C. Los altavoces se pueden montar fácilmente en posición vertical u horizontal, con una amplia gama de soportes opcionales.
El sistema de altavoces de dos vías será un modelo TOA HS-150B/HS-150W o equivalente aprobado.
El soporte para montaje en pared/techo será el modelo TOA HY-1500HB/HY-1500HW/HY-1500VB/HY-1500VW.
El soporte de montaje en techo utilizado en combinación con HY-1500HB/HY-1500HW/HY-1500VB/HY-1500VW será el modelo TOA HY-C0801/HY-C0801W.
El soporte de pared utilizado en combinación con el HY-1200HB/HY-1200HW/HY-1200VB/HY-1200VB/HY-1200VW será el modelo TOA HY-W0801/HY-W0801W.
Quantity: 1,000
