# Projekt
Leistungsbeschreibung (GAEB DA XML 3.2, DA81)
Erstellt mit: myview DataGenerator GAEB, myview-GAEB-DA-XML-Export, 27.02.2024

## LV
Datum: 27.02.2024

### 01 Product program

#### 01.01 Loudspeaker

##### 01.01.01 Variable Array

**01.01.01.001 HX-7B-WPEN Q**
Głośnik składa się z 4 pojedynczych pudełek lub komórek wykonanych z materiału z żywicy polimerowej, z których każde ma wymiary 497 mm, szer. x 166 mm, wys. x 274 mm, głębokość (19,57, szer. x 6,5, wys. x 10,79, głębokość). Każda komórka powinna mieć uzupełnienie 2 x 5,5 głośników o niskiej częstotliwości symetrycznie umieszczonych po obu stronach przedniej przegrody, a każda z nich powinna być otoczona przez porty bass reflex na krawędzi zewnętrznej. Pomiędzy głośnikami niskiej częstotliwości powinien znajdować się wieloszczelinowy kolektor falowodowy wysokiej częstotliwości, który powinien być obciążony z tyłu sterownikiem wysokoczęstotliwościowym 1. Do przedniej przegrody każdej komory przymocowana jest stalowa kratka perforowana, którą można w razie potrzeby usunąć. Cztery ogniwa są ustawione pionowo jedna na drugiej i są połączone mechanicznie i elektronicznie, tak aby działały jako pojedyncza jednostka wejściowa. Do połączenia wykorzystywane są podwójne zaciski Speakon™ & równoległe terminale skręcane umieszczone w tylnym panelu środkowego modułu. Powinna istnieć wewnętrzna sieć krosowa dzieląca sygnał wejściowy z częstotliwością 1,7 kHz na zestaw sterowników o niskiej i wysokiej częstotliwości. Komórki są mechanicznie zintegrowane za pomocą metalowych przegubów obrotowych po obu stronach i pionowo pomiędzy ich przednimi przegrodami, a także za pomocą regulowanego wielosegmentowego stalowego kręgosłupa biegnącego wzdłuż tylnej części zestawu. Musi istnieć możliwość regulacji kąta pionowego między każdą komórką w odstępach co 15 stopni w celu zapewnienia kąta pokrycia wynoszącego od 0 stopni w pionie do 45 stopni w pionie poprzez zmianę położenia tych złączy. Możliwe jest również wydłużenie kąta do 60 stopni za pomocą opcjonalnego wspornika przedłużacza. Kąt poziomy ustala się na 100 stopni. Głośnik powinien być zdolny do rzeczywistej projekcji liniowej z równomiernym pokryciem pomieszczenia z przodu i z tyłu. Każda jednostka powinna zapewniać ciśnienie akustyczne 100 dB przy 1 W mocy wejściowej mierzonej w odległości 1 m i powinna być zdolna do maksymalnej mocy wyjściowej 750 W przy ciągłym programie o impedancji znamionowej 8 omów. Reakcja częstotliwościowa głośnika wynosi 75 Hz-20 kHz. Całkowity wymiar głośników powinien wynosić 97 mm Szer. x 664 mm Wys. x 274 mm D (19,57 Szer. x 26,14 Wys. x 10,79 D), a waga powinna wynosić 30 kg (66 lbs). Głośnik nazywa się HX-7B-WPEN (czarny) lub HX-7W-WPEN (biały).Głośnik powinien być również dostępny w wersji odpornej na warunki atmosferyczne o klasie wodoszczelności IP-X4. Wersja odporna na warunki atmosferyczne powinna być wyposażona w specjalną farbę odporną na warunki atmosferyczne na okuciach i kratkach oraz gumową, szczelną pokrywę zacisków nad płytą przyłączeniową i wtykami przyłączeniowymi, aby zapobiec przedostawaniu się wody. Wydajność powinna być w większości identyczna z HX-7, ale z pasmem przenoszenia częstotliwości 105Hz-20kHz. Głośnik nazywa się HX-7B-WPEN (czarny) lub HX-7W-WPEN (biały).Należy zapewnić kompatybilną obudowę subwoofera przeznaczoną do wydłużenia charakterystyki częstotliwościowej systemu głośników do 40 Hz. Obudowa subwoofera powinna być wykonana z drewna MDF i powinna być obciążona od przodu 15-calowym głośnikiem o niskiej częstotliwości oraz powinna być pokryta perforowaną kratką stalową. Szafka powinna być wyposażona w zagłębione uchwyty po obu stronach, aby umożliwić łatwy transport. Połączenia wykonywane są na wpuszczanym panelu tylnym i składają się z podwójnych zacisków Speakon™ & równoległych terminali skręcanych. Podkomora ma wymiary 505 mm (szer.) x 528 mm (wys.) x 477 mm (gł.), a jej masa wynosi 30 kg. Subwoofer należy nazywać FB-150B (czarny) lub FB-150W (biały).
Istnieje kilka opcji sprzętowych i montażowych dla tego systemu głośników:
-W pionowym układzie powinna znajdować się stalowa rama olingacyjna z wieloma punktami przelotu dla lotu jednego lub więcej (do czterech) HX-7 w układzie pionowym wraz z siedzeniem dla FB-150, które ma być umieszczone na górze ramy. Rama olinowania powinna nosić nazwę HY-PF7B (czarny) lub HY-PB7W (biały)
-Powinny istnieć wsporniki łączące głośniki umożliwiające połączenie dwóch lub więcej HX-7 w układzie pionowym. Do podłączenia każdego dodatkowego HX-7 do macierzy przepływowej wymagana jest para wsporników przyłączeniowych. Wspornik powinien być odporny na warunki atmosferyczne, aby ułatwić jego użytkowanie na zewnątrz. Uchwyt przyłączeniowy głośnika nosi nazwę HY-CN7B-WP (czarny) lub HY-CN7W-WP (biały)
-W celu umożliwienia rozszerzenia regulacji kąta pionowego do 60 stopni należy wyposażyć się w belkę regulacyjną kąta. Wymagane są trzy pary wsporników w celu regulacji kąta między wszystkimi czterema komórkami HX-7. Wsporniki powinny być odporne na warunki atmosferyczne, aby ułatwić ich stosowanie na zewnątrz. Wspornik regulacji kąta (zestaw 3 par) nosi nazwę HY-60DWB-WP (czarny) lub HY-60DBW-WP (biały)
-Do latania lub montażu HX-7 przy użyciu kabli rozpiętościowych lub innych metod podparcia, a także do stosowania z innymi opcjonalnymi urządzeniami montażowymi HX-7, powinien być wspornik mocujący. Wspornik olinowania powinien być montowany bezpośrednio do górnej komory HX-7 i stanowić trzypunktową płytę montażową typu T-bar. Powinien być wodoodporny, aby ułatwić jego użytkowanie na zewnątrz. Wspornik olinowania nazywa się HY-TM7B-WP (czarny) lub HY-TM7W-WP (biały)
-Powinien istnieć wspornik sufitowy umożliwiający podwieszany montaż sufitowy pojedynczego głośnika HX-7. Wspornik powinien zapewniać pełną poziomą regulację obrotu (do 360 stopni). Wspornik sufitowy nazywa się HY-C0801 (czarny) lub HY-C0801W (biały).
-Powinien istnieć wspornik do montażu ściennego umożliwiający podwieszenie na ścianie pojedynczego głośnika HX-7. Wspornik ścienny w stylu parapetu powinien zapewniać poziomą regulację obrotu (180 stopni). Wspornik ścienny powinien być nazywany HY-WM7B (czarny) lub HY-WM7W (biały).
Powinien istnieć wspornik mocujący umożliwiający podłączenie HX-7B-WPEN lub HX-7W-WPEN do wspornika do montażu ściennego lub sufitowego. Uchwyt powinien zapewniać pionową regulację kąta nachylenia (0-25 stopni) całej obudowy oraz pionową regulację dyspersji głośnika. Wspornik olinowania nazywa się HY-VM7B (czarny) lub HY-VM7W (biały)
-Powinien istnieć wspornik do montażu ściennego umożliwiający zamontowanie pojedynczego głośnika HX-7 na ścianie w stałej pozycji poziomej i pionowej. Uchwyt powinien składać się z jednego stalowego wspornika L z wieloma otworami do mocowania go do ściany i górnej części głośnika HX-7. Wspornik powinien być wodoszczelny, aby ułatwić jego użytkowanie na zewnątrz. Wspornik ścienny nazywa się HY-MS7B-WP (czarny) lub HY-MS-7W-WP (biały)
-Powinien istnieć wspornik podstawy głośnikowej umożliwiający montaż pojedynczego głośnika HX-7 na standardowym statywie głośnikowym. Wspornik powinien umożliwiać pionową regulację kąta nachylenia (0-25 stopni) całej obudowy oraz pionową regulację dyspersji głośnika. Uchwyt podstawy głośnikowej powinien nosić nazwę HY-ST7.
-Powinien istnieć zestaw transformatorowy, który można podłączyć poprzez tylny panel głośnika HX-7 w celu pracy w systemie o wysokiej impedancji (70V). Transformator powinien zapewniać możliwość wyboru mocy wejściowej dla głośnika o mocy 30W, 60W, 100W lub 200W przy 70V. Transformator nazywa się MT-200.
-Powinien być zamontowany wspornik montażowy transformatora umożliwiający bezpieczne zamocowanie transformatora MT-200 do tylnego panelu HX-7 i łatwe podłączenie do zacisków głośnikowych. Uchwyt montażowy transformatora powinien nosić nazwę HY-MT7
Menge: 1,000
