# Projekt
Leistungsbeschreibung (GAEB DA XML 3.2, DA81)
Erstellt mit: myview DataGenerator GAEB, myview-GAEB-DA-XML-Export, 27.02.2024

## LV
Datum: 27.02.2024

### 01 Product program

#### 01.01 Mounting

##### 01.01.01 Speaker brackets

**01.01.01.001 HY-WM1WP EU**
Wetterfester Wand-/Deckenbefestigungssatz für Lautsprecher der HX-5-Serie, je nach Montage horizontal/vertikal um 20° schwenk- oder neigbar, inkl. aller Zubehörteile zur Befestigung der Lautsprecher. Solide wetterfeste Konstruktion aus rostfreiem Stahlblech.
Menge: 1,000
