# Projekt
Specification (GAEB DA XML 3.2, DA81)
Written by: myview DataGenerator GAEB, myview-GAEB-DA-XML-Export, 14.05.2024

## LV
Date: 14.05.2024

### 01 Product program

#### 01.01 Network Audio

##### 01.01.01 IP Speaker

**01.01.01.001 IP-A1SC15**
IP-hoornluidspreker 15 Watt

De IP-hoornluidspreker moet kunnen worden geïntegreerd in SIP-omgevingen via het open SIP-protocol (conform RFC3261) en in VMS via het ONVIF® Profile S audio backchannel. Bovendien moet de luidspreker adresseerbaar zijn via multicast, met 20 slots voor luisteradressen, en via HTTP-opdrachten met behulp van de API (Application Programming Interface) op afstand.

De IP-hoornluidspreker heeft een interne opslagruimte voor maximaal 20 audiobestanden in WAV- en MP3-formaat. Er kunnen maximaal 20 patronen worden geprogrammeerd voor het activeren van audiobestanden, inclusief instelbare herhalingsintervallen, instelling van het aantal afspeelbeurten, instelling van de duur en timerfunctionaliteit.

Alle apparaatinstellingen moeten kunnen worden uitgevoerd via een browserinterface en daarnaast moet gratis instelsoftware beschikbaar zijn om de netwerkinstellingen van een groep IP-luidsprekers tegelijkertijd aan te passen.

De IP-luidspreker moet worden gevoed via de netwerkverbinding met PoE+ of PoE.

2 stuuringangen voor het activeren van afspeelpatronen, het dempen van de luidspreker of het initiëren van SIP-oproepen (maximaal 2 bestemmingen) moeten toegankelijk zijn via een verwijderbare terminalstekker. Er moet ook 1 besturingsuitgang zijn voor het activeren van lokale apparaten.

De IP-hoornluidspreker moet werken bij temperaturen van -30 tot +55 °C en een waterdichte behuizing hebben die voldoet aan IP66. Een bevestigingsring voor de veiligheidskabel ondersteunt een veilige installatie.

Voedingsbron: PoE+ (IEEE802.3at klasse 4), PoE (IEEE802.3af klasse 3)

Nominaal vermogen versterker: 15 W

Gevoeligheid: 112 dB (1 W, 1 m, 500 Hz - 5 kHz, piekniveau)

Max. SPL: 124 dB (15 W, 1 m) (1 W, 1 m, 500 Hz - 5 kHz, piekniveau)

Frequentiebereik: 280 Hz - 12,5 kHz

Audio codecs: PCMU (G.711u), PCMA (G.711a), G.722

Netwerk I/F: 100BASE-TX, Auto MDI/MDI-X, RJ45-connector

Netwerk Protocol: TCP/IP, UDP, HTTP, RTP, RSTP, ARP, ICMP, IGMPv3, NTP, SIP (RFC3261)

Besturingsingang: 2 kanalen, maakcontactingang zonder spanning

Besturingsuitgang: 1 kanaal, open collector uitgang

Stof-/waterbescherming: IP66

Afwerking: [Hoorn, behuizing] Aluminium, gebroken wit (RAL 9010-equivalent), verf

  [Reflector hoorn] ABS hars, gebroken wit (RAL 9010 equivalent)

  [Achterdeksel] PC-hars, gebroken wit (RAL 9010-equivalent), verf

  [Beugel, schroeven en bouten] Roestvrij staal

Afmetingen (BxDxH): 222 mm x 211 mm x 276 mm

Gewicht: 1,4 kg

Fabrikant: TOA

Product: IP-A1SC15
Quantity: 1,000
