# Projekt
Specification (GAEB DA XML 3.2, DA81)
Written by: myview DataGenerator GAEB, myview-GAEB-DA-XML-Export, 2024-02-27

## LV
Date: 2024-02-27

### 01 Product program

#### 01.01 Wireless

##### 01.01.01 Receiver / Module

**01.01.01.001 IR-520R Y**
The stand-mount receiver shall be housed on a rectangular metal back plate and fitted with a dark tinted plexi-glass dome cover with overall dimensions of 33 .3” (W) 2.5” (H) x 1.3” (D) and weighing .2 lbs. The unit shall have a BNC type jack for connection to the IR-702T tuner from which it will also receive 24VDC power and shall be equipped with power indicator LED. The receiver shall have a reception area of up to approximately 49' line of sight. The unit shall be called the TOA IR-520R.
Quantity: 1.000
