# Projekt
Specification (GAEB DA XML 3.2, DA81)
Written by: myview DataGenerator GAEB, myview-GAEB-DA-XML-Export, 2024-02-27

## LV
Date: 2024-02-27

### 01 Product program

#### 01.01 Network Audio

##### 01.01.01 IP Exchange

**01.01.01.001 N-8010EX CE**
Fully digital IP mediation unit with connections for 16 stations. Connection to other teaching units, universal interface and IP intercom stations on a network. Connecting the stations in 2-wire technique. No separate power supply of needed receivers. 1 internal and 2 external communication channels are also available.
Programmable functions:
Call, announcements, speed dial, manual call forwarding, automatic call forwarding, time-based call routing, adjustable time limitation for discussions, announcements and ringtone, automatic activation of control outputs (E.g. call door intercom - CCTV via contact output activation), automatic call activation control input, group call, call forwarding to "Busy", Office - call forward unconditional (time adjustable), auto answer, classic answer, automatic direct dial at the receiver, priority call, choosing from up to 8 sources of background music, adjustable microphone sensitivity, ringer volume, speaker volume.
Additional grouping with customizable access rights regarding call and announcement permissions of the groups themselves.
3 Status LED indicators for: operation, status, network.
Including system software for Windows®2000 / Windows®XP.
Quantity: 1.000
