# Projekt
Specification (GAEB DA XML 3.2, DA81)
Written by: myview DataGenerator GAEB, myview-GAEB-DA-XML-Export, 27.02.2024

## LV
Date: 27.02.2024

### 01 Product program

#### 01.01 Network Audio

##### 01.01.01 IP Exchange

**01.01.01.001 N-8010EX CE**
Unité de médiation IP entièrement numérique avec branchements pour 16 stations. Connexion à d’autres unités d’apprentissage, interface universelle et interphones IP sur un réseau. Connexion des stations selon la technique à 2 fils. Pas d’alimentation électrique séparée des récepteurs requis. 1 canal de communication interne et 2 canaux de communication externes sont également disponibles.
Fonctions programmables :
appel, annonces, numérotation abrégée, transfert d’appel manuel, transfert d’appel automatique, routage temporel des appels, limite de durée des conversations réglable, annonces et sonnerie, activation automatique des sorties de commande (par ex. interphone de porte, vidéosurveillance via activation de la sortie de contact), entrée de commande de l’activation automatique des appels, appel de groupe, transfert d’appel sur « Occupé », bureau - transfert d’appel sans condition (horaires réglables), réponse automatique, réponse classique, numérotation directe automatique sur le récepteur, appel prioritaire, choix parmi 8 sources de musique d’ambiance, sensibilité du microphone réglable, volume de la sonnerie, volume du haut-parleur.
Regroupement supplémentaire avec droits d’accès personnalisables pour les autorisations d’appel et d’annonce des groupes eux-mêmes.
3 voyants LED pour : fonctionnement, état, réseau.
Logiciel système pour Windows® 2000 / Windows® XP inclus.
Quantity: 1,000
