# Projekt
Specification (GAEB DA XML 3.2, DA81)
Written by: myview DataGenerator GAEB, myview-GAEB-DA-XML-Export, 27.02.2024

## LV
Date: 27.02.2024

### 01 Product program

#### 01.01 System Microphone

##### 01.01.01 Remote Microphone / Stations

**01.01.01.001 N-8050DS**
Entrée/interphone de porte de bâtiment avec haut-parleur à annulation d’écho, montage mural, 1 bouton d’appel, sortie de commande (par ex. ouverture de la porte), protection contre la poussière et l’eau : IP54, plage de température de fonctionnement étendue
Quantity: 1,000
