# Projekt
Specification (GAEB DA XML 3.2, DA81)
Written by: myview DataGenerator GAEB, myview-GAEB-DA-XML-Export, 27.02.2024

## LV
Date: 27.02.2024

### 01 Product program

#### 01.01 Network Audio

##### 01.01.01 IP Station

**01.01.01.001 N-8610RM**
Microphone à distance IP qui emploie la technologie audio par paquet.
Sortie vocale haute qualité vers les interphones connectés à l’échange d’interphonie IP ou l’unité multi-interface et d’autres. L’unité est obtenue est connectant simplement le microphone à distance à un réseau LAN ou WAN. Le microphone à distance IP possèdera toutes les fonctionnalités d’un microphone à distance et sera équipé de 14 touches de fonction, dont une protégée par un capot, chaque touche étant reliée à son propre indicateur. Les fonctions seront attribuées individuellement à ces touches. Le nombre de touches de fonction et indicateurs pourra atteindre 40 par blocs de 10, avec jusqu’à 4 unités d’extension RM-210. Le microphone sera alimenté via un concentrateur de commutation compatible PoE, de sorte qu’aucun adaptateur CA dédié en option n’est nécessaire. Il sera fixé au mur à l’aide du support de montage mural en option.
Quantity: 1,000
