# Projekt
Leistungsbeschreibung (GAEB DA XML 3.2, DA81)
Erstellt mit: myview DataGenerator GAEB, myview-GAEB-DA-XML-Export, 27.02.2024

## LV
Datum: 27.02.2024

### 01 Product program

#### 01.01 Network Audio

##### 01.01.01 IP Station

**01.01.01.001 N-SP80VS1 Q**
SIP-Audio/Video-Türsprechstelle für Gebäudezutrittskontrolle, Kommunikation und Türfernbedienung. Die IP-Audio/Video-Türsprechstelle sollte SIP-kompatibel sein und eine Peer-to-Peer-Funktion ermöglichen. Die Videokamera sollte ONVIF-kompatibel sein. Sie sollte PoE-kompatibel sein und eine optionale DC-Stromversorgung bieten. Die Kamera sollte mindestens eine 3M-Pixel-Kamera sein und eine automatische Tageslichtkontrolle über einen Fotosensor ermöglichen. Infrarotlicht sollte bei Dunkelheit automatisch aktiviert werden und die Videofunktion unterstützen.Die IP-Audio / Video-Türsprechstelle sollte gemäß IP65 gegen Wasser und Staub geschützt sein. Die Ruftaste muss frei programmierbar sein. Eine mehrfarbige Statuslampe sollte verfügbar sein um den aktuellen Status der Türstation via Farbe darzustellen. Die Station sollte 2x Steuereingänge für die Alarmfunktion und 2x Relais-Ausgänge für die Türöffnerfunktion bieten. Audioqualität bis zu 7 kHz sollte unterstützt werden und ein automatischer Echokompensator sollte für ein rauschfreies, verständliches Gespräch zur Verfügung stehen.Sprechstellen Funktionen: Web-Support mehrsprachig; Automatische Weiterleitung Lautstärkeregelung; Direkter IP-Anruf ohne SIP-Proxy; Automatische Bereitstellung Netzwerkeigenschaften: 2x10/100Mbps Ethernet Port; Sicherheit: Passwortschutz, IP-Adressfilterung, SIP über TLS, HTTPS-Verschlüsselung, Benutzerzugriffsprotokoll; Protokollunterstützung: IPv4, HTTP, HTTPS, FTP, SNMP, DNS, NTP, RTSP, RTP, TCP, UDP, ICMP, DHCP, ARP SIP Funktionen: SIP v1(RFC2543), SIP v2(RFC3261) Audio Kodierung: G.711a, G.711μ, G.722, G.729; Video Kodierung: H.264 MPEG-4/MJEG (nur E21V); Sprachqualität: 7kHz Audio; Echounterdrückung, Sprachaktivierungserkennung; Comfort Noise Generator (Komfortrauschen) Taster: 1 Ruf-Taster, 1 Reset-Taster (auf der Platine) Kamera: 3M Pixel Auflösung: bis zu 1080p Mikrofon: 1 Integriertes Mikrofon, IP67 Lautsprecher: 1W, IP66 Steuereingang: 2 Steuereingänge für Alarm-Steuerausgang: 2 Relaisausgänge für Türöffner Anzeige: Statusleuchte (Farben: rot, grün, blau) Spannungsversorgung: 12V DC Energieverbrauch: unter 12W IP–Schutzgrad: IP65 Installation: Unterputz, Aufputz Clipsal 164/4 Kastenmontage Betriebstemperatur: -20 ℃ 55 ℃ Oberfläche Platte: Edelstahl Abmessungen: 210 (H) x 120 (B) x 45,6 (T) mm
Menge: 1,000
