# Projekt
Specification (GAEB DA XML 3.2, DA81)
Written by: myview DataGenerator GAEB, myview-GAEB-DA-XML-Export, 27.02.2024

## LV
Date: 27.02.2024

### 01 Product program

#### 01.01 Loudspeaker

##### 01.01.01 Ceiling

**01.01.01.001 PC-2369**
Haut-parleurs plafonniers pour lignes 100 V, grille métallique ronde blanche en façade avec anneau métallique blanc (RAL 9010), système de ressorts pour installation simplifiée, système de fixation des câbles au moyen d’une pince avec connexion passant par une boucle, haut niveau de pression acoustique et haute fidélité grâce à un système double cône 165 mm
Quantity: 1,000
