# Projekt
Leistungsbeschreibung (GAEB DA XML 3.2, DA81)
Erstellt mit: myview DataGenerator GAEB, myview-GAEB-DA-XML-Export, 27.02.2024

## LV
Datum: 27.02.2024

### 01 Product program

#### 01.01 Loudspeaker

##### 01.01.01 Pendant

**01.01.01.001 PE-154EN-BK Q**
Głośnik podwieszany będzie miał konstrukcję dwudrożną składającą się z głośnika stożkowego średnicy 12cm oraz tweetera kopułkowego. Przetworniki te zapewnią efektywność nie mniejszą niż 91 dB SPL przy pasmie przenoszenia przynajmniej od 70 Hz do 20 kHz. Zestaw głośnikowy zamknięty będzie w obudowie wykonanej z tworzywa HIPS wraz z maskownicą ze stalowej siatki. Z wnętrza obudowy wyprowadzony zostanie przewód głośnikowy (ognioodporny) długości 5 metrów, który pełnić będzie jednocześnie rolę zawiesia głośnikowego. We wnętrzu obudowy umieszczony będzie dedykowany transformator mocy umożliwiający podłączenie zestawu do linii głośnikowej w technice 100V. Transformator umożliwiać będzie zasilanie zestawu mocą 15, 10, 5 Wat. Odczep transformatora regulowany będzie w szybki sposób za pomocą ulokowanego w górnej części obudowy przełącznika obrotowego. Urządzenie powino być zgodne z normą  EN-54-24.
Menge: 1,000
