# Projekt
Leistungsbeschreibung (GAEB DA XML 3.2, DA81)
Erstellt mit: myview DataGenerator GAEB, myview-GAEB-DA-XML-Export, 27.02.2024

## LV
Datum: 27.02.2024

### 01 Product program

#### 01.01 Loudspeaker

##### 01.01.01 Accessory

**01.01.01.001 PGW-6**
Programmwahlschalter in 100-V-Technik für die Unterputzmontage in Schalterdosen nach DIN 49037, mit passendem Aufputzrahmen auch für Aufputzmontage geeignet, passend zum Gira-Schalterprogramm in der Farbe cremeweiß, 6 Programme über Drehschalter wählbar
  Fabrikat: TOA
Typ: PGW-6
Menge: 1,000
