# Projekt
Specification (GAEB DA XML 3.2, DA81)
Written by: myview DataGenerator GAEB, myview-GAEB-DA-XML-Export, 27.02.2024

## LV
Date: 27.02.2024

### 01 Product program

#### 01.01 System Microphone

##### 01.01.01 Remote Microphone / Stations

**01.01.01.001 RM-200M S**
(wanneer RM-200M wordt gebruikt met VM-3000)Digitaal station in het aantrekkelijke ontwerp met zwanenhalsmicrofoon en wind om aan te sluiten op een VM-3000 versterker van het management. Het toetsenbord is gemakkelijk te herkennen aan de aanvaardbare labelstrook en gemakkelijk schoon te maken.10 programmeerbare toetsen met activeringsindicatorled voor het gebied en de tekstoptie vanuit de tekstopslag. Digitale regelsignalen, audiosignalen en voeding via de busleiding. Ingangsaansluiting voor externe stroomtoevoer, aansluiting voor headset met microfoon met voorspanning voor elektretmicrofoons. Geïntegreerde microfoonvoorversterkers met verstelbare compressie en microfoongevoeligheid, zwevende gebalanceerde uitgang. Automatische activering van een pre en/of post gongs van 4 verschillende 1-4 geluidseffecten met de spreektoets kan worden geprogrammeerd, weergave via led tijdens de gong.Operationele, geëngageerde en sprekende reclame voor activering.Intercomstation zonder bijkomende accessoires als ingebouwde intercom kan worden gebruikt. Het aantal toetsen kan worden uitgebreid via een toetsenborduitbreiding.Monitoringspraakpunten verbonden met de ELA-managementversterker. Indicator voor verbindingsfouten met het ELA-managementsysteem.
(wanneer RM-200M wordt gebruikt met VM-2000)Digitaal station in het aantrekkelijke ontwerp met zwanenhalsmicrofoon en wind om aan te sluiten op een VM-2000-managementversterker. Het toetsenbord is gemakkelijk te herkennen aan de aanvaardbare labelstrook en gemakkelijk schoon te maken.10 toetsen met activeringslampje voor zone en tekstoptie uit de tekstopslag, twee groepsoproeptoetsen met activeringslampje, vrij programmeerbare groepstoewijzing, 1 collectieve oproeptoets met activeringslampje. Alarmtoets met afdekking en activeringslampje, kan worden geprogrammeerd om waarschuwings- en ontruimingsteksten uit de tekstopslag of handmatige aankondigingen te activeren. Digitale regelsignalen, audiosignalen en voeding via de busleiding. Ingangsaansluiting voor externe stroomtoevoer, aansluiting voor headset met microfoon met voorspanning voor elektretmicrofoons. Geïntegreerde microfoonvoorversterkers met verstelbare compressie en microfoongevoeligheid, zwevende gebalanceerde uitgang. Automatische activering van een pre en/of post gongs van 7, 1-4, geluid verschillende fragmenten met de spreektoets kan worden geprogrammeerd, weergave via led tijdens de gong.Operationele, geëngageerde en sprekende reclame voor activering.Intercomstation zonder bijkomende accessoires als ingebouwde intercom kan worden gebruikt. Het aantal toetsen kan worden uitgebreid via een toetsenborduitbreiding.Monitoringspraakpunten verbonden met de ELA-managementversterker. Indicatielampje voor systeemfout van het ELA-managementsysteem.
Quantity: 1,000
