# Projekt
Leistungsbeschreibung (GAEB DA XML 3.2, DA81)
Erstellt mit: myview DataGenerator GAEB, myview-GAEB-DA-XML-Export, 27.02.2024

## LV
Datum: 27.02.2024

### 01 Product program

#### 01.01 System Microphone

##### 01.01.01 Remote Microphone / Stations

**01.01.01.001 RM-320F**
Tastaturerweiterung für Feuerwehrsprechstelle mit 20 frei programmierbaren Tasten. Eine grüne und eine Mehrfarb-LED pro Taste zur passenden Anzeige verschiedener Funktionen oder Zustände erlauben die freie Programmierung jeder Taste entsprechend der verfügbaren Funktionen des Sprachalarmsystems.
Komplett mit Wandhalterung.
Die Tastaturerweiterung ist zusammen mit den Sprachalarmierungssystemen VX-3000 und VM-3000 durch eine benannte (notifizierte) Stelle nach EN 54-16 zertifiziert.
Fabrikat: TOA
Typ: RM-320F
Menge: 1,000
