# Projekt
Leistungsbeschreibung (GAEB DA XML 3.2, DA81)
Erstellt mit: myview DataGenerator GAEB, myview-GAEB-DA-XML-Export, 27.02.2024

## LV
Datum: 27.02.2024

### 01 Product program

#### 01.01 System Microphone

##### 01.01.01 Remote Microphone / Stations

**01.01.01.001 RS-460**
Analoge 4-Draht-Sprechstelle  Vandalensichere Sprechstelle mit einem Ruftaster zum Anschluss an N-8400RS via 4-Draht-Technik.  1x Ruftaste zur Zielwahl. Programmierung in 5 Prioritätsstufen einstellbar inklusive Notruffunktion. Frontplatte und Ruftaster aus Edelstahl. Ein interner Lautsprecher mit Stocherschutz und separates Elektretmikrofon.  Rufschalter: Taster  Kabel: 2 Paar verdrilltes Kabel Ausführung Front: Edelstahl, gebürstet Rufschalter: Edelstahl, silber Abmessungen: 120 (B) x 120 (H) x 57,5 (T) mm Gewicht: 540 g Option Einbaukasten: YC-302, Wand Aufbaukasten: YC-822 (Innenbereich),  Fabrikat: TOA Typ: RS-460
Menge: 1,000
