# Projekt
Specification (GAEB DA XML 3.2, DA81)
Written by: myview DataGenerator GAEB, myview-GAEB-DA-XML-Export, 27.02.2024

## LV
Date: 27.02.2024

### 01 Product program

#### 01.01 Loudspeaker

##### 01.01.01 Horn

**01.01.01.001 SC-615BS**
De luidspreker moet een weerbestendige hoornluidspreker zijn die geschikt is voor zowel binnen- als buitentoepassingen. Het is ook ontworpen voor gebruik in gesproken woord ontruimingssystemen. Het nominale vermogen moet 15 W zijn. De ingangsimpedantie moet gemakkelijk instelbaar zijn met een draaischakelaar aan de achterzijde van de luidspreker. De luidspreker moet een transformator bevatten met meerdere kranen (3 W, 5 W, 10 W, 15 W bij 100 V en 1,5 W, 2,5 W, 5 W, 7,5 W, 15 W bij 70 V).De gevoeligheid op een afstand van 1 m met een 1W ingangsniveau moet 109 dB bedragen, met een hoog rendement. De luidspreker dient een frequentierespons te hebben van 315 - 12,5 kHz. De horizontale en verticale spreiding bij -6 dB onder de as-referentie bij 2 kHz moet 85° (H) x 115° (V) bedragen. De luidspreker moet een bedrijfstemperatuur van -20°C tot +55°C hebben.De luidsprekermembranen moeten gebruik maken van speciale hittebestendige vezels, geïmpregneerd met fenolhars om te voorkomen dat het membraan vocht opneemt en van vorm verandert. De aluminiumfoliespoel moet uitstekende warmteafvoerende eigenschappen hebben om hoge vermogensinputs te weerstaan en een hoge duurzaamheid van de luidspreker te garanderen. de luidspreker moet een uitstekende spraakhelderheid hebben. De montagebeugels en alle externe hardware (schroeven, bouten) moeten van roestvrij staal zijn. De luidspreker moet een uitstekende weersbestendigheid en corrosiebestendigheid hebben. De luidspreker moet een IEC 60529 / EN 60529 stofdicht en spatwaterdicht IP65c hebben. De buitenste hoornvlam moet van aluminium zijn gemaakt, dat beter bestand moet zijn tegen schokken dan hars.Een brandwerende steatietschroefklem met thermische zekering met een doorbrandtemperatuur van 84°C maakt veilige kabelaansluitingen en brugbekabeling mogelijk. De interne kabels moeten brandwerend geïsoleerd zijn. Brandkabel kan rechtstreeks op de luidsprekerkast worden aangesloten via een 20 mm kabelwartel.De schakelaar is ook uitgerust met een UIT-stand om schade aan de luidspreker te voorkomen als gevolg van een onjuiste impedantie-instelling. De luidspreker moet gecertificeerd zijn volgens EN 54-24 met CPD-nummer 0359-CPD-0109, gecertificeerd volgens ISO 7240-24 en in overeenstemming met de Britse norm BS 5839-8De luidspreker moet een TOA model SC-615BS zijn.
Quantity: 1,000
