# Projekt
Leistungsbeschreibung (GAEB DA XML 3.2, DA81)
Erstellt mit: myview DataGenerator GAEB, myview-GAEB-DA-XML-Export, 27.02.2024

## LV
Datum: 27.02.2024

### 01 Product program

#### 01.01 Loudspeaker

##### 01.01.01 Horn

**01.01.01.001 SC-615 EU**
Zastosowany zostanie tubowy zestaw głośnikowy o mocy znamionowej 15 Wat oraz efektywności rzędu 112 dB SPL. Zestaw cechować się będzie pasmem przenoszenia przynajmniej w zakresie od 280 Hz do 12,5 kHz. Zestaw głośnikowy przystosowany będzie do aplikacji zewnętrznych. Obudowa cechować się będzie wysoką odpornością, rzędu IP65. Zestaw wykonany będzie ze aluminium i ABS. Osprzęt montażowy oraz śruby wykonane będą ze stali nierdzewnej.
Menge: 1,000
