# Projekt
Leistungsbeschreibung (GAEB DA XML 3.2, DA81)
Erstellt mit: myview DataGenerator GAEB, myview-GAEB-DA-XML-Export, 27.02.2024

## LV
Datum: 27.02.2024

### 01 Product program

#### 01.01 Loudspeaker

##### 01.01.01 Horn

**01.01.01.001 SC-630M EU**
Wetterfester Druckkammerlautsprecher gemäß IP 65 in 100V-Technik, ovaler Trichter aus pulverbeschichtetem Aluminium und Treiberabdeckung aus ABS Kunststoff, Schwenkbügel aus rostfreiem Stahl zur genauen Ausrichtung des Lautsprechers, rückseitiger Wahlschalter zur Leistungsanpassung
  Nennbelastbarkeit: 30 W
Leistungsanpassung: 30W, 15W, 10W, 5W
Schutzgrad: IP 65
Übertragungsbereich: 250 – 12500 Hz
Schalldruck (1W/1m): 113 dB
Maße (B x H x T): 285 x 227 x 277 mm
Arbeitstemperaturbereich: -20°C - +55°C
Farbe: weiß (RAL 9010)
  Fabrikat: TOA
Typ: SC-630M
Menge: 1,000
