# Projekt
Specification (GAEB DA XML 3.2, DA81)
Written by: myview DataGenerator GAEB, myview-GAEB-DA-XML-Export, 2024-02-27

## LV
Date: 2024-02-27

### 01 Product program

#### 01.01 Loudspeaker

##### 01.01.01 Line Array

**01.01.01.001 SR-A12LWP**
The [long throw] speaker shall be a splash resistant two-way component module designed for indoor/outdoor use in a modular line array system, TOA Electronics model SR-A12LWP. The low-frequency section shall consist of one direct-radiating 12” (300 mm) transducer with 2.84” (72 mm) edgewound copper-clad aluminum ribbon voice-coil. The low-frequency transducer shall be mounted behind a restricted-aperture baffle for control of horizontal coverage, and housed in a tuned and ported enclosure.  The high frequency section shall consist of two compression drivers, each having a 1.73” (44 mm) diameter titanium diaphragm and edgewound copper-clad aluminum ribbon voice-coil, mounted to a single waveguide.  The high frequency waveguide shall consist of two throat sections feeding a single shared mouth, with each throat section incorporating 16 paths of equal length from the driver throat to the waveguide mouth to obtain effectively isophasic output for maximum efficiency of operation in a line array system. The speaker shall include an integral input connection cable, 0.339” (8.6 mm) outside diameter, 4-conductor, 118.1” (3 m) long.

The speaker shall meet the following performance criteria.  Power handling: Low Frequency input: 150 watts continuous pink noise (24 continuous hours, 50 Hz to 1 kHz), 450 watts continuous program; High Frequency input: 60 watts continuous pink noise (24 continuous hours, 1 kHz to 20 kHz), 180 watts continuous program.  Frequency response (10 dB below rated pressure sensitivity, with recommended crossover and equalization):  50 Hz to 20 kHz. Pressure sensitivity (1 watt at 1 m): Low Frequency: 98 dB averaged from 100 Hz to 1 kHz; High Frequency: 110 dB averaged from 1 kHz to 5 kHz.  Impedance: Low Frequency: 8 ohms nominal; High Frequency: 16 ohms nominal.

The speaker’s horizontal and vertical coverage shall be tailored for use in a line array consisting of multiple units from the same series arranged one above the other so that each pass-band section forms a vertical line.  The horizontal coverage shall be 90 degrees nominal.  The vertical coverage shall be 5 degrees nominal.  Extending the vertical coverage area shall be possible by stacking multiple units from the same series.  The consistency of coverage shall not be degraded when multiple units are stacked.  The combined vertical coverage of multiple units,  when stacked, shall be adjustable from that of a straight line array (coverage area defined by the height of the array)  to a curved array, to a clothoid curved array, with the combined coverage angle adjustable in 1 degree increments.

The speaker enclosure shall be made of plywood and finished with black urethane paint and shall have an IEC 529 splash-proof rating of IP-X4.  The speaker grille shall be made from a single punched stainless steel plate and finished with black acrylic paint.  The dimensions (W x H x D) shall be 29.13” x 17.05” x 18.47” (740 mm x 433 mm x 469 mm) and weight (including accessory brackets) shall be 112.44 lbs. (51 kg).  The speaker enclosure shall be equipped with M10 threaded steel plates for the secure attachment of optional accessory brackets.  Available accessory brackets for suspension and stand mounting shall be made of steel.

The loudspeaker shall be TOA model SR-A12LWP.
The rigging frame shall be TOA model SR-RF12WP.
The tilt joint plate shall be TOA model SR-TP12.
Quantity: 1.000
