# Projekt
Specification (GAEB DA XML 3.2, DA81)
Written by: myview DataGenerator GAEB, myview-GAEB-DA-XML-Export, 27.02.2024

## LV
Date: 27.02.2024

### 01 Product program

#### 01.01 Loudspeaker

##### 01.01.01 Line Array

**01.01.01.001 SR-C8LWP**
El altavoz será un módulo de dos vías diseñado para su uso en un sistema de arreglo lineal modular. La sección de baja frecuencia consistirá en un woofer de neodimio de 8" (20cm). La sección de alta frecuencia consistirá de dos parlantes de compresión, cada uno con un parlante de neodimio de 1" (25 mm). La guía de onda de alta frecuencia consistirá en dos secciones de garganta que alimentarán una única boca compartida, cada una de las cuales incorporará 8 trayectos de igual longitud desde la garganta del conductor hasta la boca de la guía de onda para obtener eficazmente una salida isofásica que garantice la máxima eficacia de funcionamiento en un sistema de arreglo lineal. El altavoz debe incluir un cable de conexión de entrada integral, 8,6 mm (0,34") de diámetro exterior, 4 conductores, 3 m (9,84") de largo.
El orador deberá cumplir los siguientes criterios de rendimiento. Manejo de potencia en modo biamplificación: Entrada de baja frecuencia: Programa continuo de 360 W; entrada de alta frecuencia: Programa continuo de 180 W. Manejo de potencia en modo single-amp: Programa continuo de 360 W. Respuesta en frecuencia (10 dB por debajo de la sensibilidad nominal a la presión, con cruce y ecualización recomendados): 65 Hz a 20 kHz. Sensibilidad (1 W a 1 m) en modo biamplificación: Baja Frecuencia: 95 dB; Alta Frecuencia: 110 dB. Sensibilidad (1 W a 1 m) en modo monoamplificador: 98 dB. Impedancia nominal en modo bi-amplificador: Baja Frecuencia: 16 ohmios nominales; Alta Frecuencia: 16 ohmios nominales. Impedancia nominal en modo monoamplificador: 16 ohmios nominales.
La cobertura horizontal y vertical del altavoz se adaptará para su uso en un array lineal formado por varias unidades de la misma serie dispuestas una encima de la otra de forma que cada sección de la banda de paso forme una línea vertical. La cobertura horizontal será de 110 grados nominales. La cobertura vertical será de 5 grados nominales. La ampliación del área de cobertura vertical deberá ser posible apilando varias unidades de la misma serie. La consistencia de la cobertura no se degradará cuando se apilen varias unidades. La cobertura vertical combinada de múltiples unidades, una vez apiladas, deberá ser ajustable desde la de un arreglo lineal (área de cobertura definida por la altura del arreglo) hasta un arreglo curvo, con el ángulo de cobertura combinado ajustable en incrementos de 1 grado.
La caja del altavoz debe estar hecha de madera contrachapada y terminada con una capa de uretano negro. El altavoz debe cumplir con la norma IEC IPX4 de resistencia al polvo y al agua y funcionar dentro de un rango de temperatura de -10°C a +50°C (14°F a 122°F). La rejilla del altavoz debe estar hecha de una sola placa de acero inoxidable perforada y terminada con pintura negra. Las dimensiones (An x Al x Pr) deben ser de 526,6 x 293 x 296 mm (20,73" x 11,54" x 11,65") y el peso debe ser de 17 kg (37,48 lbs.). La caja del altavoz debe estar equipada con placas de acero roscadas M8 para la fijación segura de los soportes de accesorios opcionales.

El altavoz debe ser TOA modelo SR-C8LWP.
El marco del aparejo debe ser TOA modelo SR-RF8WP.
Quantity: 1,000
