# Projekt
Leistungsbeschreibung (GAEB DA XML 3.2, DA81)
Erstellt mit: myview DataGenerator GAEB, myview-GAEB-DA-XML-Export, 27.02.2024

## LV
Datum: 27.02.2024

### 01 Product program

#### 01.01 Loudspeaker

##### 01.01.01 Line Array

**01.01.01.001 SR-C8SWP**
Głośnik jest modułem dwukierunkowej części składowej zaprojektowanym do stosowania w modułowym systemie liniowym. Sekcja niskich częstotliwości powinna składać się z jednego głośnika niskotonowego 8 (20cm) Neodymowego. Sekcja wysokiej częstotliwości składa się z dwóch sterowników kompresji, z których każdy posiada sterownik neodymowy 1 (25 mm). Fala wysokoczęstotliwościowa składa się z dwóch sekcji gardła zasilających jeden wspólny otwór ustny, przy czym każda sekcja gardła obejmuje 8 ścieżek o jednakowej długości od gardła kierowcy do otworu falowodu w celu uzyskania skutecznego wyjścia izofazowego dla maksymalnej skuteczności działania w układzie liniowym. Głośnik powinien zawierać zintegrowany wejściowy przewód połączeniowy o średnicy zewnętrznej 8,6 mm (0,34), 4-przewodowy o długości 3 m (9,84).
Mówca musi spełniać następujące kryteria wynikowe. Obsługa mocy w trybie dwuimpulsowym: Wejście o niskiej częstotliwości: Program ciągły 360 W; wejście wysokiej częstotliwości: Program ciągły o mocy 180 W. Obsługa zasilania w trybie pojedynczego wzmacniacza: Program ciągły o mocy 360 W. Pasmo przenoszenia (10 dB poniżej czułości ciśnienia znamionowego, z zalecaną zwrotnicą i wyrównaniem): 65 Hz do 20 kHz. Czułość (1 W na 1 m) w trybie bi-amp: Niska częstotliwość: 95 dB; Wysoka częstotliwość: 110 dB. Czułość (1 W na 1 m) w trybie monochromatycznym: 98 dB. Impedancja znamionowa w trybie bi-amp: Niska częstotliwość: 16 omów nominalne; Wysoka częstotliwość: 16 omów nominalne. Impedancja znamionowa w trybie jednoramiennym: 16 omów nominalne.
Poziomy i pionowy zasięg głośnika powinien być dostosowany do stosowania w układzie liniowym składającym się z wielu jednostek z tej samej serii ułożonych jedna nad drugą, tak aby każda sekcja pasma przepustowego tworzyła linię pionową. Zasięg poziomy wynosi 110 stopni nominalnych. Pionowe pokrycie wynosi 15 stopni nominalnych. Rozszerzenie powierzchni pokrycia pionowego jest możliwe poprzez układanie w stosy wielu jednostek z tej samej serii. Konsystencja pokrycia nie może ulec pogorszeniu w przypadku układania na stosie wielu jednostek. Łączne pokrycie pionowe wielu jednostek, po ułożeniu w stos, powinno być regulowane od pokrycia w układzie prostoliniowym (obszar pokrycia określony wysokością układu) do wygiętego układu, przy czym łączny kąt pokrycia można regulować w odstępach co 1 stopień.
Obudowa głośnika powinna być wykonana ze sklejki i wykończona czarną powłoką uretanową. Głośnik jest zgodny z normą IEC IPX4 dotyczącą odporności na pył i wodę, a zakres jego temperatury roboczej to -10°C – +50°C. Kratka głośnikowa powinna być wykonana z pojedynczo dziurkowanej płyty ze stali nierdzewnej i wykończona czarną farbą. Wymiary (szer. x wys. x głęb.) wynoszą 526,6 x 293 x 294 mm (20,73 x 11,54 x 11,57), a waga 16 kg (35,27 funtów). Obudowa głośnika powinna być wyposażona w gwintowane płyty stalowe M8 w celu bezpiecznego zamocowania opcjonalnych wsporników akcesoriów.
Głośnik powinien należeć do modelu TOA SR-C8SWP.
Rama olinowania powinna należeć do modelu TOA SR-RF8WP.
Menge: 1,000
