# Projekt
Leistungsbeschreibung (GAEB DA XML 3.2, DA81)
Erstellt mit: myview DataGenerator GAEB, myview-GAEB-DA-XML-Export, 27.02.2024

## LV
Datum: 27.02.2024

### 01 Product program

#### 01.01 Loudspeaker

##### 01.01.01 Line Array

**01.01.01.001 SR-S4LEB-Q**
Kompaktes, gerades Line-Array-Lautsprecherelement für echte Line-Array-Lautsprecherkonstruktionen (Linienschallquelle) in wetterfester Ausführung. Starke Ausrichtung der Abstrahlung nach vorn und seitlich mit geringem vertikalen Abstrahlwinkel zur Beschallung in akustisch schwieriger Umgebung. Geringe Schalldruckabnahme mit der Entfernung (3 dB/ Entfernungsverdopplung), damit gleichmäßigere Schalldruckverteilung als bei konventionellen Lautsprechern. Ausgerüstet mit 8 x10-cm Tieftönern und 24x Hochtönern. Interne Frequenzweiche, jedoch auch Ansteuerung durch zwei Verstärker mit aktiver Frequenzweiche (bi-amp) möglich. Anschluss über 4-adriges Kabel mit einer Länge von 3 Metern. Optional passender 100-Volt Übertrager einbaubar. Vielfältiges optionales Zubehör für fliegende sowie Wand- und Stativmontage.

Frequenzbereich: 70 - 20.000 Hz (-10 dB)
Belastbarkeit: 600 W
Impedanz: 8 Ohm
SPL 1W, 1m: 94 dB SPL
Abstrahlcharakteristik: 90° (hor.) x 0° (vert.)
Ausführung: MDF, weiß lackiert
Maße (B x H x T): 160 x 895 x 255 mm
Gewicht: 16 kg
Schutzgrad IPx4
Typ (EN 54-24): A

Fabrikat: TOA
Typ: SR-S4LWPEB-Q

Zertifikatsnummer: 1488 / CPR / 0570/W
Kennnummer notifizierte Stelle: 1488
Menge: 1,000
