# Projekt
Leistungsbeschreibung (GAEB DA XML 3.2, DA81)
Erstellt mit: myview DataGenerator GAEB, myview-GAEB-DA-XML-Export, 27.02.2024

## LV
Datum: 27.02.2024

### 01 Product program

#### 01.01 Loudspeaker

##### 01.01.01 Line Array

**01.01.01.001 SR-S4LEB-Q**
Kompaktowy, prosty liniowy element głośnikowy dla prawdziwych liniowych konstrukcji głośników (liniowe źródło dźwięku) w wykonaniu odpornym na warunki atmosferyczne. Silna orientacja promieniowania w przód i w bok z niskim kątem promieniowania pionowego dla dźwięku w trudnych akustycznie warunkach. Niewielki spadek ciśnienia akustycznego w zależności od odległości (3 dB / podwojenie odległości), co zapewnia bardziej równomierny rozkład ciśnienia akustycznego niż w przypadku konwencjonalnych głośników. Wyposażony w 8 x10 cm głośniki niskotonowe i 24x głośniki wysokotonowe. Zwrotnica wewnętrzna, ale także sterowana przez dwa wzmacniacze z aktywną zwrotnicą (bi-amp). Połączenie za pomocą 4-żyłowego kabla o długości 3 metrów. Opcjonalnie można zainstalować odpowiedni transformator 100 V. Różne akcesoria opcjonalne do montażu na statywie, na ścianie i w locie.Zakres częstotliwości: 70 - 20 000 Hz (-10 dB) Moc znamionowa: 600 W Impedancja: 8 Ohm SPL 1W, 1m: 94 dB Kąt rozproszenia: 90° (hor.) X 0° (pionowo) Zakończyć: MDF, malowany na biało Wymiary (szer. x wys. x głęb.): 160 x 895 x 255 mm Waga: 16 kg Stopień ochrony IPx4 Typ (EN 54-24): Marka: Typ TOA: SR-S4LWPEB-Q Numer certyfikatu: 1488 / CPR / 0570 / W Identyfikator jednostki notyfikowanej: 1488
Menge: 1,000
