# Projekt
Leistungsbeschreibung (GAEB DA XML 3.2, DA81)
Erstellt mit: myview DataGenerator GAEB, myview-GAEB-DA-XML-Export, 27.02.2024

## LV
Datum: 27.02.2024

### 01 Product program

#### 01.01 Loudspeaker

##### 01.01.01 Horn

**01.01.01.001 TC-651M**
Głośnik tubowy o mocy znamionowej 50W może być stosowany zarówno w aplikacjach wewnętrznych jak i na zewnąrz. Doskonałe parametry zrozumiałości mowy pozwalają na stosowanie głośnika, jako źródła muzyki tła. Głośnik dostępny jest w wersji wysokoimpedancyjnej - 70V/100V. Głośnik wykonany jest ze specjalnego tworzywa odpornegow na warunki temperaturowe dzięki czemu nie zmienia swojego kształtu a dodatkowo wiernie odtwarza niskie tony. Elementy zewnętrzne (śruby, uchwyty) są wykonane ze stali nierdzewnej. Sam głośnik pokryty jest 50 mikronową powłoką specjalistycznej odpornej na uszkodzenia farby proszkowej. Wszystkie to cechy sprawiają, że ma on doskonałą wodoodporność. Urządzenie  posiada 4 odczepy dla 100V i 5 dla 70V. Przełącznik wyposażony jest w pozycję OFF chroni to głośnik przed uszkodzeniem w przypadku błędnego ustawienia impedancji.
Menge: 1,000
