# Projekt
Leistungsbeschreibung (GAEB DA XML 3.2, DA81)
Erstellt mit: myview DataGenerator GAEB, myview-GAEB-DA-XML-Export, 27.02.2024

## LV
Datum: 27.02.2024

### 01 Product program

#### 01.01 Loudspeaker

##### 01.01.01 Horn

**01.01.01.001 TP-M15D**
Przeciwwybuchowy głośnik jest przeznaczony do użytku w obszarach niebezpiecznych i spełnia wymogi klasy ||, działu 1 & 2, grupy G, kategorii eG4 (zwiększony poziom bezpieczeństwa przeciwwybuchowego).Jednostka posiada płynną charakterystykę częstotliwościową w zakresie od 350 Hz do 4,5 kHz mierzoną na osi. Głośnik powinien wytwarzać poziom ciśnienia akustycznego (SPL) 104 dB na osi w odległości 1 metra z poborem mocy 1 W i powinien być zdolny do wytwarzania 15 W mocy. Urządzenie powinno być wyposażone w fabrycznie zamontowany transformator 15 W/100 V z odczepami mocy 15 W, 10 W i 5 W, wyraźnie oznaczonymi na urządzeniu.Zakres temperatury roboczej głośnika przeciwwybuchowego to -20℃ – +40℃.Wykończenie głośnika na klaksonie jest w kolorze kości słoniowej, natomiast główny sterownik i wspornik są w kolorze ciemnobrązowym. Wspornik montażowy powinien być wykonany z blachy stalowej ocynkowanej powierzchniowo. Wymiary powinny wynosić φ242 × 368 (D) mm (9,52 × 14,48) o masie 4,3 kg (9,47 lb.)
Menge: 1,000
