# Projekt
Specification (GAEB DA XML 3.2, DA81)
Written by: myview DataGenerator GAEB, myview-GAEB-DA-XML-Export, 2024-02-27

## LV
Date: 2024-02-27

### 01 Product program

#### 01.01 System Microphone

##### 01.01.01 Conference

**01.01.01.001 TS-773**
The specified microphone shall be a unidirectional electret condenser microphone designed to be mounted on the chairman unit and delegate unit. The microphone shall have an XLR-4-32 output as well as a ring-type speech indicator on its head that indicates the operation status of the conference unit on which the microphone has been mounted. The rated impedance shall be 1.8 kilo ohms and the rated sensitivity shall be -37 dB at 1 kHz. The frequency response shall be between 100 and 13,000 Hz. The gooseneck shall be made of stainless steel painted in black, while other sections shall be made of ABS resin painted in black. The microphone length shall be 368mm. The weight shall be 90 g.
The unidirectional electret condenser microphone shall be a TOA TS-773 or approved equivalent.
Quantity: 1.000
