# Projekt
Specification (GAEB DA XML 3.2, DA81)
Written by: myview DataGenerator GAEB, myview-GAEB-DA-XML-Export, 2024-02-27

## LV
Date: 2024-02-27

### 01 Product program

#### 01.01 Amplifier

##### 01.01.01 System Amplifier

**01.01.01.001 VP-2122**
2 channel power amplifier with 2 x 120 W power on 50/70/100 V speaker lines. Shortcut and thermal overload protection. Cross flow air cooling by temperature controlled fan. Screw terminals for speaker line output. Slot for different audio input modules. Supports standby mode with very low power consumption and fast recovery (< 0,5 seconds)
Quantity: 1.000
