# Projekt
Specification (GAEB DA XML 3.2, DA81)
Written by: myview DataGenerator GAEB, myview-GAEB-DA-XML-Export, 2024-07-21

## LV
Date: 2024-07-21

### 01 Product program

#### 01.01 Amplifier

##### 01.01.01 System Amplifier

**01.01.01.001 VP-2421**
Proof against short power amplifier with 420W power on 50V-, 70V-and 100V-Linien, circuit and open circuit-sure, overheating protection. Cross flow air flow by means of temperature-controlled fan cooling. Connecting the loudspeaker outputs on screw terminal. Slot for different input modules.

Controllable by the system standby mode with very low power consumption and fast reclosing (< 0.5 seconds).

Operating voltage: 20-40 V =

Power consumption standby: 33 mA Max

Rated output power: 420W

Output voltage: 50V, 70V, 100V

Frequency response: 40-16000 Hz

Total harmonic distortion: < 1%

Signal-to noise ratio: > 80 dB

Dimensions: 19-inch built-in unit with 2 Unit

Manufacturer: TOA

Model: VP-2421
Quantity: 1.000
