# Projekt
Specification (GAEB DA XML 3.2, DA81)
Written by: myview DataGenerator GAEB, myview-GAEB-DA-XML-Export, 27.02.2024

## LV
Date: 27.02.2024

### 01 Product program

#### 01.01 Wireless

##### 01.01.01 Beltpack

**01.01.01.001 WG-D100T-EB WD4**
Emetteur audio pour visites guidées avec 20 canaux. Un écran LCD indique le niveau de la batterie, le canal correspondant et une indication du microphone (Mute ou non). Il est doté d'une entrée microphone et d'une entrée auxiliaire supplémentaire pour fonctionner avec des appareils auxiliaires ou MP3 et la voix simultanément. Trois grands boutons permettent de changer de canal, de mettre le microphone en sourdine ou d'éteindre l'appareil. Il peut être synchronisé avec un kit de synchronisation. L'émetteur audio peut être attaché à n'importe quoi avec un clip de ceinture ou une lanière. Le système de guide touristique peut être utilisé sans microphone de lavallière grâce à un microphone intégré. La batterie rechargeable peut être rechargée directement sur l'appareil via un câble micro USB ou dans le sachet chargeur en option. L'émetteur sera le modèle TOA WG-D100T, le récepteur sera le modèle TOA WG-D100R, le kit de synchronisation sera le modèle TOA WG-D100SK-EB et le chargeur sera le modèle TOA WG-TC12A.
Quantity: 1,000
