# Projekt
Specification (GAEB DA XML 3.2, DA81)
Written by: myview DataGenerator GAEB, myview-GAEB-DA-XML-Export, 2024-02-27

## LV
Date: 2024-02-27

### 01 Product program

#### 01.01 Wireless

##### 01.01.01 Receiver / Module

**01.01.01.001 WT-D5800 EG1**
The wireless receiver shall utilise digital signal processing and operate in the UHF band between 606 - 636MHz, 794 - 806 MHz or 794 - 832 MHz (region dependent) using the digital true diversity principle to improve reception.
The device shall have a frequency response of 50 Hz - 12 kHz.
The digital wireless receiver shall have an environment channel-scanning function that will indicate available channels, ensuring that multiple systems in simultaneous use do not interfere with one another and allowing up to 32 simultaneous channels (region dependent) to be obtained.
The digital wireless receiver shall offer the following facilities: Proprietary encryption settings to prevent data leakage and improving security. FBS (feedback suppression) allowing maximum microphone gain. Automatic equalization, enabling optimization of each compatible microphone. All facilities shall be accessed via the 3 buttons on the front panel, up, down and set. There shall be an LCD display with adjustable backlight indicating the receiving frequency, RF/AF levels in 6 steps when the unit is in the normal operating state. In setting mode, the screen shall display the setting items and their contents.
The receiver shall include on the front panel an AF peak lamp indicating when the output level reaches the point of approximately 3 dB below the clipping level. Battery alarm lamp indicating when the battery voltage in the corresponding microphone becomes low. Reception lamps either lamp A or B illuminate yellow when receiving a radio signal. Additionally, there shall be a volume control, 3 buttons for menu settings and a power switch.
Audio output shall include a selectable balanced XLR connector for MIC/LINE as well as an unbalanced 6.3 mm (1/4") phone jack connector. Total harmonic distortion shall typically be less than 1%. It shall be possible to control peripheral equipment by using a no-voltage make contact output via a 2 pin terminal block.
Maintenance software shall be included that will allow easy setup configuration and system status monitoring. A simultaneous status check of up to 16 receivers. Walk-Test function: to check antennas reception level within the environment where the microphone is to be used. Channel Scan displaying unused frequency channels. Spectrum Scan visualizes the level and frequency of undesired signals in the specified frequency range.
Power requirements shall be AC mains via the approved supplied AC adapter. The finish shall be black resin measuring 210(W) x 44(H) x 211.9(D) mm (8.27" x 1.73" x 8.34") weighing 730 g (1.61 lb.) and shall come complete with 2 x whip antennas.
Quantity: 1.000
