# Projekt
Specification (GAEB DA XML 3.2, DA81)
Written by: myview DataGenerator GAEB, myview-GAEB-DA-XML-Export, 27.02.2024

## LV
Date: 27.02.2024

### 01 Product program

#### 01.01 Mixer

##### 01.01.01 Modules

**01.01.01.001 WTU-M9800-EBWC7**
El módulo sintonizador tendrá 2 conectores BNC, que proporcionarán hasta 16 canales dentro del rango de frecuencia 794 - 830 MHz. Un circuito incorporado debe minimizar la influencia del ruido ambiental. Un terminal de salida de contacto debe controlar el equipo externo.
Quantity: 1,000
