# Projekt
Specification (GAEB DA XML 3.2, DA81)
Written by: myview DataGenerator GAEB, myview-GAEB-DA-XML-Export, 2024-02-27

## LV
Date: 2024-02-27

### 01 Product program

#### 01.01 Amplifier

##### 01.01.01 Mixer Amplifier

**01.01.01.001 A-2030D-EB 1CE**
The mixer power amplifier designed on power saving digital technology, supplied by AC main power with main power switch and power on indicator at front site, and shall control and mix 3 balanced MIC (phone jack) and 2 unbalanced (RCA pin jack) AUX inputs. Speaker outputs shall be balanced (floating) high-impedance, and there shall be a low-impedance REC out. The amplifier shall meet the following performance criteria: Power output shall be 30 W at less than 1% THD (at 1 kHz, 1/3 rated power). Frequency response shall be 50 Hz to 20 kHz (+/-3 dB), with an S/N ratio of over 60 dB. Phantom power (DC +21 V) and muting (of other input signals by 0 – 30 dB attenuation) shall be available for MIC 1. Bass Tone Control shall be +/-10 dB at 100 Hz, and Treble Tone Control shall be +/-10 dB at 10 kHz. Power, signal and peak indicators shall be provided. The panel shall be ABS black resin, and the case black steel plate. Dimensions shall be 420 (W) x 100.6 (H) x 280.3 (D) mm, and weight 4.0kg.

The mixer power amplifier shall be TOA model A-2030D.
Quantity: 1.000
