# Projekt
Specification (GAEB DA XML 3.2, DA81)
Written by: myview DataGenerator GAEB, myview-GAEB-DA-XML-Export, 27.02.2024

## LV
Date: 27.02.2024

### 01 Product program

#### 01.01 Loudspeaker

##### 01.01.01 Variable Array

**01.01.01.001 HX-7W**
El altavoz consistirá de 4 cajas individuales o "celdas" hechas de material de poli-resina y de 497 mm de ancho x 166 mm de alto x 274 mm de profundidad (19,57" de ancho x 6,5" de alto x 10,79" de profundidad). Cada celda tendrá un complemento de 2 altavoces de baja frecuencia de 5,5" colocados simétricamente a cada lado del deflector delantero y cada uno de ellos estará flanqueado por puertos de reflejo de graves en el borde exterior. Entre los altavoces de baja frecuencia habrá un colector de guía de ondas de alta frecuencia con ranuras múltiples, que estará cargado por detrás con un parlante de compresión de alta frecuencia de 1". En el deflector delantero de cada celda habrá una rejilla de acero perforado que podrá retirarse en caso necesario. Las cuatro celdas estarán dispuestas verticalmente una encima de otra y estarán interconectadas mecánica y electrónicamente para funcionar como una sola unidad de entrada. La conexión se realizará por medio de las dos conexiones de terminales de tornillo paralelas de 2 vías S & peakon™ en el panel trasero de la celda central. Habrá una red de cruce interna que divida la señal de entrada a una frecuencia de 1,7 kHz entre el conjunto de parlantes de baja frecuencia y de alta frecuencia. Las celdas estarán mecánicamente integradas por juntas metálicas pivotantes a ambos lados y verticalmente entre sus deflectores delanteros, así como por un lomo de acero multisegmento ajustable que desciende por la parte posterior del conjunto. Deberá ser posible ajustar el ángulo vertical entre cada célula en incrementos de 15 grados para proporcionar un ángulo de cobertura de entre 0 grados verticalmente y 45 grados verticalmente cambiando la posición de estas juntas. También será posible extender el ángulo a 60 grados con un soporte de extensión opcional. El ángulo horizontal se fijará en 100 grados. El altavoz deberá ser capaz de realizar una proyección de tipo array lineal real con una cobertura consistente de la sala anterior y posterior. Cada unidad deberá entregar una presión sonora de 100dB con 1W de entrada medido a una distancia de 1m y ser capaz de manejar un programa continuo de potencia máxima de hasta 750 vatios con una impedancia nominal de 8 Ohmios

La respuesta de frecuencia del altavoz será de 75 Hz-20 kHz. Las dimensiones generales de los altavoces serán de 97 mm de ancho x 664 mm de alto x 274 mm de profundidad (19,57" de ancho x 26,14" de alto x 10,79" de profundidad) y el peso será de 30 kg (66 lbs). El altavoz se denominará HX-7B (negro) o HX-7W (blanco).

El altavoz también estará disponible en una versión resistente a la intemperie con una clasificación de resistencia al agua de IP-X4. La versión a prueba de intemperie debe estar equipada con pintura especial a prueba de intemperie en la ferretería y en la rejilla y una cubierta de terminal sellada con goma sobre la placa posterior de conexión y los tapones de los puertos para evitar la entrada de agua. Las prestaciones serán en su mayor parte idénticas a las del HX-7, pero con una respuesta de frecuencia de 105 Hz-20 kHz. El altavoz se denominará HX-7B-WP (negro) o HX-7W-WP (blanco).

Deberá haber una caja de subwoofer compatible diseñada para extender la respuesta de frecuencia del sistema de altavoces hasta 40Hz. El gabinete del subwoofer será de tipo bass-reflex construido de madera MDF y estará cargado por delante con un altavoz de baja frecuencia de 15" y estará cubierto por una rejilla de acero perforado. El armario deberá tener asas empotradas a ambos lados para facilitar el transporte. Las conexiones se realizarán en un panel trasero empotrado y constarán de dos terminales de tornillo paralelos S & peakon™ de dos vías. El subcerramiento deberá medir 505 mm de ancho x 528 mm de alto x 477 mm de profundidad (19,88" de ancho x 20,79" de alto x 19,17" de profundidad) y pesar 30 kg (66 lbs). El subwoofer se denominará FB-150B (negro) o FB-150W (blanco).

Habrá varias opciones de hardware y montaje para este sistema de altavoces:

-Debe haber un marco de acero con múltiples puntos de vuelo para volar uno o más (hasta cuatro) HX-7s en un arreglo vertical junto con asientos para un FB-150 que se colocará en la parte superior del marco. El marco del aparejo se llamará HY-PF7B (Negro) o HY-PB7W (Blanco)

-Habrá soportes de conexión de altavoces para permitir la conexión de dos o más HX-7 en una disposición vertical. Se requerirá un par de soportes de conexión para conectar cada HX-7 adicional a un arreglo de flujo. El soporte será resistente a la intemperie para facilitar su uso en exteriores. El soporte de conexión de los altavoces se denominará HY-CN7B-WP (negro) o HY-CN7W-WP (blanco)

-Deberá haber una barra de ajuste de ángulo para permitir la expansión del ajuste de ángulo vertical a 60 grados. Se necesitarán tres pares de soportes para ajustar el ángulo entre las cuatro celdas del HX-7. Los soportes serán resistentes a la intemperie para facilitar su uso en exteriores. El soporte de ajuste de ángulo (juego de 3 pares) se denomina HY-60DWB-WP (negro) o HY-60DBW-WP (blanco)

-Deberá haber un soporte de montaje para el vuelo o montaje de la HX-7 utilizando cables de vano u otros métodos de soporte y también para su uso con otras herramientas de montaje opcionales de la HX-7. El soporte del aparejo se montará directamente en la celda superior de la HX-7 y proporcionará una placa de montaje de tres puntos "T-bar". Será impermeable para facilitar su uso en exteriores. El soporte del aparejo se llamará HY-TM7B-WP (Negro) o HY-TM7W-WP(Blanco)

-Deberá haber un soporte de techo que permita el montaje en techo suspendido de un solo altavoz HX-7. El soporte deberá permitir el ajuste completo del pivote horizontal (hasta 360 grados). El soporte de montaje en techo se denominará HY-C0801 (negro) o HY-C0801W (blanco)

-Deberá haber un soporte de montaje en pared que permita colgar fuera de la pared de un solo altavoz HX-7. El soporte de pared tipo parapeto debe proporcionar un ajuste de pivote horizontal (180 grados). El soporte de pared se denomina HY-WM7B (negro) o HY-WM7W (blanco).

Debe haber un soporte de montaje para permitir que el HX-7B o HX-7W se conecte al soporte de montaje en pared o al soporte de montaje en el techo. El soporte debe proporcionar un ajuste del ángulo de inclinación vertical (0-25 grados) de todo el gabinete, además del ajuste de dispersión vertical del altavoz. El soporte del aparejo se llamará HY-VM7B (Negro) o HY-VM7W (Blanco)

-Deberá haber un soporte de montaje en pared que permita montar un único altavoz HX-7 en una pared en una posición de ángulo fijo horizontal y vertical. El soporte consistirá en un único soporte en L de acero con múltiples orificios para fijarlo a la pared y a la parte superior del altavoz HX-7. El soporte será impermeable para facilitar su uso en exteriores. El soporte de pared se denomina HY-MS7B-WP (negro) o HY-MS-7W-WP (blanco)

-Debe haber un soporte para el soporte del soporte del altavoz que permita el montaje de un solo altavoz HX-7 en un trípode de altavoces estándar. El soporte deberá permitir un ajuste del ángulo de inclinación vertical (0-25 grados) de todo el gabinete, además del ajuste de dispersión vertical del altavoz. El soporte del soporte del soporte del altavoz se denominará HY-ST7.

-Deberá haber un kit de transformador que pueda conectarse a través del panel trasero del altavoz HX-7 con el propósito de operar en un sistema de alta impedancia (70V). El transformador debe proporcionar una entrada de toma de potencia seleccionable al altavoz de 30W, 60W, 100W o 200W @ 70V. El transformador se llamará MT-200.

-Deberá haber un soporte de montaje del transformador que permita que el transformador MT-200 se monte de manera segura en el panel trasero del HX-7 y se conecte fácilmente a los terminales de los altavoces. El soporte de montaje del transformador se denominará HY-MT7
Quantity: 1,000
