# Projekt
Specification (GAEB DA XML 3.2, DA81)
Written by: myview DataGenerator GAEB, myview-GAEB-DA-XML-Export, 27.02.2024

## LV
Date: 27.02.2024

### 01 Product program

#### 01.01 Loudspeaker

##### 01.01.01 Wall

**01.01.01.001 F-1000WTWP**
Динамик должен быть двухполосным НЧ-динамиком с басовым отражением, с корпусом, пригодным для потолочного или настенного монтажа. Низкочастотная составляющая должна представлять собой конусный низкочастотный динамик диаметром 10 см (4). Высокочастотный компонент должен представлять собой ВЧ-динамик со сбалансированным куполом. Для четкого, широкополосного звукового покрытия динамик должен издавать высокочастотные звуковые сигналы с широким углом рассеяния 90° (H) x 90° (V).
Номинальный входной сигнал должен составлять 15 Вт. Конструкция динамика должна включать в себя трансформатор с несколькими ответвлениями (1 Вт, 3 Вт, 5 Вт, 15 Вт при 100 В и 0,5 Вт, 1,5 Вт, 2,5 Вт, 7,5 Вт, 15 Вт при 70 В), регулируемыми с задней стороны шкафа. Чувствительность на расстоянии 1 м при уровне входного сигнала 1 Вт должна составлять 87 дБ. Частотная характеристика динамика должна составлять от 85 Гц до 20 кГц.
Корпус динамика должен быть изготовлен из смолы HIPS. Громкоговоритель должен иметь класс защиты от брызг IEC 529 IPX4. Громкоговоритель должен иметь рабочую температуру от –10 °C до + 50 °C (от –14 °F до 122 °F). Динамик должен быть доступен в белом или черном цвете, а также может быть перекрашен. Решетка представляет собой перфорированную сетку, изготовленную из обработанной стальной пластины, покрытой антикоррозионной краской. В комплект поставки входят кронштейны для монтажа на стойке, стене и потолке.
В качестве опции предлагаются также кронштейны для более сложных установок.
Устройство должно быть компактным и легким, иметь размеры 130 x 202 x 131 мм (5,12 x 7,95 x 5,16) и вес 2 кг (4,41 фунта).
Модель громкоговорителя – TOA F-1000BTWP/F-1000WTWP.
Кронштейны для крепления к стойке должны быть YS-60B.
Quantity: 1,000
