# Projekt
Specification (GAEB DA XML 3.2, DA81)
Written by: myview DataGenerator GAEB, myview-GAEB-DA-XML-Export, 27.02.2024

## LV
Date: 27.02.2024

### 01 Product program

#### 01.01 Loudspeaker

##### 01.01.01 Wall

**01.01.01.001 F-2000W**
Динамик должен быть двухполосным НЧ-динамиком фазоинверторного типа, с корпусом, пригодным для потолочного или настенного монтажа. Низкочастотная составляющая должна представлять собой конусный низкочастотный динамик диаметром 20 см (8).
Высокочастотный компонент должен представлять собой купольный ВЧ-динамик диаметром 25 мм (1). Для чистого широкополосного звукового покрытия громкоговоритель должен включать высокочастотный звуковой рупор с широким углом дисперсии 110° (Г) x 100° (В), а также легко добавляемый рупорный адаптер с углом дисперсии 80° (Г) x 80° (В) для более плотного контроля дисперсии.
Динамик должен поставляться с отдельной высокочастотной и низкочастотной схемой защиты.
Номинальная мощность динамика должна составлять 8 Ом. Чувствительность на расстоянии 1 м при уровне входного сигнала 1 Вт должна составлять 92 дБ и 93 дБ при использовании рупорового адаптера. Номинальная мощность должна составлять 60 Вт непрерывного розового шума и 180 Вт непрерывной программы. Частотная характеристика динамика должна составлять от 65 Гц до 20 кГц.
Корпус динамика должен быть изготовлен из смолы HIPS. Динамик должен быть доступен в белом или черном цвете, а также может быть перекрашен. Решетка радиатора представляет собой перфорированную сетку из обработанной поверхности стальной пластины. В комплект поставки входят кронштейны для установки на подставке, стене и потолке, а также дополнительные кронштейны для более сложных мест установки.
Устройство должно быть компактным и легким, иметь размеры 244 x 373 x 235 мм (9,61 x 14,69 x 9,25) и вес 6,5 кг (14,33 фунта).
Модель громкоговорителя – TOA F-2000B/F-2000W.
Кронштейны для крепления к стойке должны быть HY-CM20W.
Кронштейн подвески для кластера должен быть HY-CL20B.
Сабвуфер должен быть FB-120B/W.
Quantity: 1,000
