# Projekt
Specification (GAEB DA XML 3.2, DA81)
Written by: myview DataGenerator GAEB, myview-GAEB-DA-XML-Export, 27.02.2024

## LV
Date: 27.02.2024

### 01 Product program

#### 01.01 Loudspeaker

##### 01.01.01 Variable Array

**01.01.01.001 HX-7W-WPEN Q**
Громкоговоритель должен состоять из 4 отдельных коробок или «ячеек» из полирезины, каждая из которых имеет размер 497 мм (Ш) x 166 мм (В) x 274 мм (Г) (19,57 (Ш) x 6,5 (В) x 10,79 (Г). Каждая ячейка должна иметь комплект из двух низкочастотных динамиков размером 5,5, расположенных симметрично по обе стороны передней панели, а снаружи каждый из них должен иметь фазоинверторные порты. Между низкочастотными громкоговорителями должен быть расположен многослотовой высокочастотный волноводный манифольд с высокочастотными канавками, который должен быть перегружен 1-дюймовым высокочастотным динамиком сжатия с задней стороны. На передней панели каждого элемента должна быть установлена перфорированная решетка, которую при необходимости можно снять. Четыре элемента должны быть расположены вертикально друг на друге и взаимосвязаны как механически, так и электронно для работы в качестве единого входного блока. Соединение производится посредством двойного 2-полосного Speakon™ & параллельных винтовых клемм на задней панели средней ячейки. Должна существовать внутренняя разделительная сеть, разделяющая входной сигнал на частоте 1,7 кГц на набор из низкочастотных и высокочастотных динамиков. Ячейки должны быть механически связаны с помощью металлических шарниров с обеих сторон и вертикально между их передними панелями, а также с помощью регулируемого многосегментного стального соединения, проходящего по задней стенке комплекта. Должна быть предусмотрена возможность регулировки вертикального угла между всеми ячейками с шагом в 15 градусов для обеспечения угла охвата от 0° по вертикали до 45° по вертикали путем изменения положения этих соединений. Угол можно также расширить до 60 градусов с помощью дополнительного кронштейна удлинителя. Горизонтальный угол должен быть зафиксирован на уровне в 100 градусов. Громкоговоритель должен обеспечивать настоящую линейную массивную проекцию с равномерным покрытием помещения спереди и сзади. Каждое устройство должно обеспечивать звуковое давление 100 дБ при входном напряжении 1 Вт, измеренном на расстоянии 1 м, и должно быть способно работать с максимальной мощностью до 750 Вт в непрерывной программе при номинальном сопротивлении 8 Ом. Частотная характеристика динамика должна составлять от 75 Гц до 20 кГц. Габаритные размеры громкоговорителей должны составлять 97 мм Ш x 664 мм В x 274 мм Г (19,57 Ш x 26,14 В x 10,79 Г), а вес должен составлять 30 кг (66 фунтов). Модель громкоговорителя – HX-7B-WPEN (черный) или HX-7W-WPEN (белый).Громкоговоритель также должен быть доступен в исполнении, стойком к погодным условиям, со степенью водонепроницаемости IP-X4. Версия, стойкая к погодным условиям, должна иметь специальное красочное покрытие для защиты от погодных условий на фурнитуре, решетке, резиновой герметичной клеммной крышке на задней панели и заглушках для предотвращения попадания воды. Характеристики должны быть в основном идентичны характеристикам HX-7, но частотная характеристика должна составлять от 105 Гц до 20 кГц. Модель громкоговорителя – HX-7B-WPEN (черный) или HX-7W-WPEN (белый).Должен существовать совместимый корпус низкочастотного громкоговорителя, предназначенный для расширения частотной характеристики громкоговорителя в нижнюю сторону до 40 Гц. Корпус низкочастотного громкоговорителя должен быть выполнен из древесно-волокнистой плиты, иметь спереди 15-дюймовый низкочастотный динамик и перфорированную стальную решетку. Шкаф должен иметь утопленные ручки с обеих сторон для удобства транспортировки. Соединения должны быть расположены на углубленной задней панели и производиться посредством двойного 2-полосного Speakon™ & параллельных винтовых клемм. Размеры НЧ корпуса должны составлять 505 мм Ш x 528 мм В x 477 мм Г (19,88 Ш x 20,79 В x 19,17 Г), а вес – 30 кг (66 фунтов). Модель низкочастотного громкоговорителя – FB-150B (черный) или FB-150W (белый).
Для данного громкоговорителя доступно несколько крепежных элементов и вариантов монтажа:
- Должна быть предусмотрена стальная монтажная рама с несколькими точками прокладки для прокладки одного или более (до четырех) блоков HX-7 в вертикальной решетке, а также гнездо для FB-150, который должен быть установлен в верхней части рамы. Модель монтажной рамы – HY-PF7B (черная) или HY-PB7W (белая).
-Для вертикального расположения двух или более HX-7 должны быть предусмотрены кронштейны для подключения динамиков. Для подключения каждого дополнительного HX-7 к поточному массиву требуется пара соединительных кронштейнов. Кронштейн должен быть защищен от воздействия погодных условий для удобства использования на улице. Модель кронштейна для установки громкоговорителя – HY-CN7B-WP (черный) или HY-CN7W-WP (белый).
-Для расширения регулировки вертикального угла до 60 градусов должна быть предусмотрена планка регулировки угла. Для регулировки угла между всеми 4 элементами HX-7 требуется три пары кронштейнов. Кронштейны должны быть защищены от воздействия погодных условий для удобства использования на улице. Модель кронштейна для регулировка угла (набор из 3 пар) – HY-60DWB-WP (черный) или HY-60DBW-WP (белый).
-Должен быть предусмотрен монтажный кронштейн для прокладки или монтажа HX-7 с использованием пролетных кабелей или других способов крепления, а также для использования с другим дополнительным монтажным оборудованием HX-7. Монтажный кронштейн должен монтироваться непосредственно на верхнюю ячейку HX-7 и иметь трехточечную Т-образную монтажную пластину. Он должен быть водонепроницаемым для облегчения использования вне помещений. Модель такелажного кронштейна – HY-TM7B-WP (черный) или HY-TM7W-WP (белый).
-Должен быть предусмотрен потолочный кронштейн для подвесного потолочного монтажа одного динамика HX-7. Кронштейн должен обеспечивать полную горизонтальную регулировку угла поворота (до 360 градусов). Модель потолочного кронштейна – HY-C0801 (черный) или HY-C0801W (белый).
-Должен быть предусмотрен настенный кронштейн для подвешивания одного динамика HX-7 к стене. Настенный кронштейн в парапетном стиле должен обеспечивать горизонтальную регулировку угла поворота (180 градусов). Модель кронштейна для настенного монтажа – HY-WM7B (черный) или HY-WM7W (белый).
Должен быть предусмотрен монтажный кронштейн, позволяющий подключать HX-7B-WPEN или HX-7W-WPEN к настенному или потолочному монтажному кронштейну. Кронштейн должен обеспечивать регулировку угла наклона по вертикали (0-25 градусов) всего корпуса в дополнение к регулировке рассеивания по вертикали динамика. Модель такелажного кронштейна – HY-VM7B (черный) или HY-VM7W (белый).
-Должен быть предусмотрен настенный кронштейн, позволяющий устанавливать один динамик HX-7 на стене в фиксированном горизонтальном и вертикальном положении. Крепление должно состоять из одного стального Г-образного кронштейна с несколькими отверстиями для крепления к стене и верхней части динамика HX-7. Кронштейн должен быть герметичным для удобства использования на улице. Модель кронштейна для настенного монтажа – HY-MS7B-WP (черный) или HY-MS-7W-WP (белый)
-Должен быть предусмотрен кронштейн для крепления одного динамика HX-7 на штатив стандартного динамика. Кронштейн должен обеспечивать регулировку угла наклона по вертикали (0-25 градусов) всего корпуса в дополнение к регулировке рассеивания по вертикали динамика. Кронштейн стойки для динамиков называется HY-ST7.
-Для работы в системе с высоким сопротивлением (70 В) должен быть предусмотрен комплект трансформатора, который может быть подключен через заднюю панель динамика HX-7. Трансформатор должен обеспечивать возможность выбора входного напряжения на динамик мощностью 30 Вт, 60 Вт, 100 Вт или 200 Вт при 70 Вт. Должен использоваться трансформатор MT-200.
-Для надежного крепления трансформатора MT-200 на задней панели HX-7 и удобного подключения к клеммам динамиков должен быть предусмотрен кронштейн для крепления трансформатора. Должен использоваться монтажный кронштейн трансформатора HY-MT7
Quantity: 1,000
