# Projekt
Specification (GAEB DA XML 3.2, DA81)
Written by: myview DataGenerator GAEB, myview-GAEB-DA-XML-Export, 27.02.2024

## LV
Date: 27.02.2024

### 01 Product program

#### 01.01 Loudspeaker

##### 01.01.01 Variable Array

**01.01.01.001 HX-7W**
Динамик должен состоять из 4 отдельных коробок или ячеек из полимерного материала, каждая размером 497 мм Ш x 166 мм Н x 274 мм D(19,57 Ш x 6,5 Н x 10,79 D). Каждая ячейка должна иметь комплект низкочастотных динамиков размером 2 x 5,5, расположенных симметрично по обе стороны передней панели, а снаружи к каждой из них должны быть прикреплены басовые отражающие порты. Между низкочастотными динамиками должен быть расположен многослотовой высокочастотный волноводный манифольд с высокочастотными канавками, который должен быть перегружен 1-дюймовым динамиком высокочастотного сжатия с задней стороны. На передней панели каждого элемента должна быть установлена перфорированная решетка радиатора, которая при необходимости может быть снята. Четыре элемента расположены вертикально друг на друге и имеют механическую и электронную связь для работы в качестве единого входного блока. Соединение производится посредством двойного 2-полосного Speakon™ & параллельных винтовых клемм на задней панели средней ячейки. Должна существовать внутренняя кроссоверная сеть, разделяющая входной сигнал на частоте 1,7 кГц на набор низкочастотных и высокочастотных динамиков. Элементы должны быть механически интегрированы с помощью металлических шарниров с обеих сторон и вертикально между их передними перегородками, а также с помощью регулируемого многосегментного стального позвоночника, проходящего по задней стенке комплекта. Должна быть предусмотрена возможность регулировки вертикального угла между ячейками с шагом в 15 градусов для обеспечения угла охвата от 0° по вертикали до 45° по вертикали путем изменения положения этих стыков. Угол можно также расширить до 60 градусов с помощью опционального кронштейна удлинителя. Горизонтальный угол должен быть зафиксирован на 100 градусов. Динамик должен быть способен проецировать реальную линейную массивную проекцию с постоянным покрытием помещения спереди и сзади. Каждое устройство должно обеспечивать звуковое давление 100 дБ при входном напряжении 1 Вт, измеренном на расстоянии 1 м, и должно быть способно работать с максимальной мощностью до 750 Вт в непрерывной программе при номинальном импедансе 8 Ом. Частотная характеристика динамика должна составлять от 75 Гц до 20 кГц. Габаритные размеры динамиков должны составлять 97 мм Ш x 664 мм Н x 274 мм D (19,57 Ш x 26,14 Н x 10,79 D), а вес - 30 кг (66 фунтов). Модель громкоговорителя – HX-7B (черный) или HX-7W (белый).Динамик также должен быть доступен в атмосферостойком исполнении со степенью водонепроницаемости IP-X4. Погодостойкое исполнение должно быть оснащено специальной атмосферостойкой краской на фурнитуре и решетке радиатора и резиновой герметичной клеммной крышкой на задней панели и заглушками для предотвращения попадания воды. Характеристики должны быть в основном идентичны характеристикам HX-7, но частотная характеристика должна составлять от 105 Гц до 20 кГц. Модель громкоговорителя – HX-7B-WP (черный) или HX-7W-WP (белый).Должен существовать совместимый корпус с сабвуфера, предназначенный для расширения частотной характеристики акустической системы до 40 Гц. Корпус сабвуфера должен быть выполнен из дерева МДФ, иметь 15-дюймовый низкочастотный динамик и покрыт перфорированной стальной решеткой с басс-рефлектором. Шкаф должен иметь утопленные ручки с обеих сторон для облегчения транспортировки. Соединения должны быть расположены на углубленной задней панели и производиться посредством двойного 2-полосного Speakon™ & параллельных винтовых клемм. Размеры подкорпуса должны составлять 505 мм Ш x 528 мм Н x 477 мм D (19,88 Ш x 20,79 В x 19,17 Г) и весить 30 кг. Сабвуфер называется FB-150B (черный) или FB-150W (белый).
Для данной акустической системы должно быть несколько аппаратных средств и вариантов монтажа:
-Должна существовать стальная такелажная рама с несколькими точками полета для полета одного или более (до четырех) самолетов HX-7 в вертикальной решетке, а также сиденья для FB-150, которые должны быть установлены на верхней части рамы. Монтажная рама называется HY-PF7B (черный) или HY-PB7W (белый)
-Для вертикального расположения двух или более HX-7 должны быть предусмотрены кронштейны для подключения динамиков. Для подключения каждого дополнительного HX-7 к потоку воздуха требуется пара соединительных кронштейнов. Кронштейн должен быть защищен от атмосферных воздействий для облегчения использования вне помещений. Кронштейн подключения динамика называется HY-CN7B-WP (черный) или HY-CN7W-WP (белый)
-Для расширения регулировки вертикального угла до 60 градусов должна быть предусмотрена планка регулировки угла. Для регулировки угла между всеми 4 элементами HX-7 требуется три пары кронштейнов. Кронштейны должны быть защищены от атмосферных воздействий для облегчения использования вне помещений. Кронштейн регулировки угла (набор из 3 пар) называется HY-60DWB-WP (черный) или HY-60DBW-WP (белый)
-Должен быть предусмотрен монтажный кронштейн для полета или монтажа HX-7 с использованием пролетных кабелей или других способов крепления, а также для использования с другим дополнительным монтажным оборудованием HX-7. Монтажный кронштейн должен монтироваться непосредственно на верхнюю ячейку HX-7 и иметь трехточечную Т-образную монтажную пластину. Он должен быть водонепроницаемым для облегчения использования вне помещений. Монтажный кронштейн называется HY-TM7B-WP (черный) или HY-TM7W-WP (белый)
-Должен быть предусмотрен потолочный кронштейн для подвесного потолочного монтажа одного динамика HX-7. Кронштейн должен обеспечивать полную горизонтальную регулировку угла поворота (до 360 градусов). Потолочный кронштейн называется HY-C0801 (черный) или HY-C0801W (белый).
-Должен быть настенный кронштейн для подвешивания одной акустической системы HX-7 к стене. Настенный кронштейн в парапетном стиле должен обеспечивать горизонтальную регулировку угла поворота (180 градусов). Настенный кронштейн называется HY-WM7B (черный) или HY-WM7W (белый).
Должен быть предусмотрен монтажный кронштейн, позволяющий подключать HX-7B или HX-7W к настенному или потолочному монтажному кронштейну. Кронштейн должен обеспечивать регулировку угла наклона по вертикали (0-25 градусов) всего корпуса в дополнение к регулировке рассеивания по вертикали динамика. Такелажный кронштейн называется HY-VM7B (черный) или HY-VM7W (белый)
-Должен быть предусмотрен настенный кронштейн, позволяющий устанавливать одну акустическую систему HX-7 на стене в фиксированном горизонтальном и вертикальном положении. Крепление должно состоять из одного стального Г-образного кронштейна с несколькими отверстиями для крепления к стене и верхней части динамика HX-7. Кронштейн должен быть водонепроницаемым для облегчения использования вне помещений. Настенный монтажный кронштейн называется HY-MS7B-WP (черный) или HY-MS-7W-WP (белый)
-Должен быть предусмотрен кронштейн для крепления одного динамика HX-7 на штатив стандартного динамика. Кронштейн должен допускать регулировку угла наклона по вертикали (0-25 градусов) всего корпуса в дополнение к регулировке рассеивания по вертикали динамика. Кронштейн стойки для динамиков называется HY-ST7.
-Для работы в системе с высоким сопротивлением (70 В) должен быть предусмотрен комплект трансформатора, который может быть подключен через заднюю панель динамика HX-7. Трансформатор должен обеспечивать возможность выбора входного напряжения на динамик мощностью 30 Вт, 60 Вт, 100 Вт или 200 Вт при 70 Вт. Должен использоваться трансформатор MT-200.
-Для надежного крепления трансформатора MT-200 на задней панели HX-7 и удобного подключения к клеммам динамиков должен быть предусмотрен кронштейн для крепления трансформатора. Должен использоваться монтажный кронштейн трансформатора HY-MT7
Quantity: 1,000
